# Mur extérieur

- Propriété du fichier: CYPE INGENIEROS, S.A.
- Format: FIEBDC-3/2002
- Zone géographique: Maurice
- Devise: MUR
- Coûts indirects: 3.00 %
- Frais généraux: 13.00 %
- Bénéfice: 6.00 %
- TVA: 15.00 %

## G Structure et gros oeuvre

### GM Murs

#### GMF Béton préfabriqué et précoffré

**GMF010** m² Mur extérieur.
Mur précoffré, en béton, de 20 cm d'épaisseur, composé de deux plaques en béton de 5 cm d'épaisseur chacune, avec faces visibles de couleur grise, avec texture lisse, séparées par des treillis métalliques, ouvertures avec ou sans mannequin en bois, pour des hauteurs allant jusqu'à 3 m et des longueurs maximales de 8,50 m, bétonnage du noyau central avec du béton confectionné sur le chantier BCN: CPJ-CEM II/A 32,5 - TP - B 30 - 15/25 - E: 2a - BA - P 18-305, coulage avec des moyens manuels; étaiement et désétaiement du mur, une fois que le béton a atteint la résistance adéquate.
Critère d'évaluation économique: Le prix comprend les pièces spéciales.
Inclut: Implantation du mur. Mise en place du double mur par grue, aplomb et attache des étais. Préparation du béton. Bétonnage du noyau par phases. Vibrage du béton coulé dans chaque phase. Désétaiement de l'ensemble.
Critère pour le métré: Surface mesurée selon documentation graphique du Projet, sans dupliquer les coins ni les rencontres, en déduisant les ouvertures de surface supérieure à 3 m².
Critère pour le mémoire: On mesurera la surface réellement exécutée selon les spécifications du Projet, sans dupliquer les coins ni les rencontres, en déduisant les ouvertures de surface supérieure à 3 m².

| Code | U | Désignation | Quantité | Prix | Montant |
|---|---|---|---|---|---|
| mt07pha100a | m² | Mur précoffré, en béton, de 20 cm d'épaisseur, composé de deux plaques en béton de 5 cm d'épaisseur chacune, avec faces visibles de couleur grise, avec texture lisse, séparées par des treillis métalliques, ouvertures avec ou sans mannequin en bois, pour des hauteurs allant jusqu'à 3 m et des longueurs maximales de 8,50 m, selon NF EN 14992. (matériau) | 1.000 | 5931.04 | 5931.04 |
| mt08aaa010a | m³ | Eau. (matériau) | 0.019 | 89.47 | 1.70 |
| mt01arg000a | m³ | Sable criblé. (matériau) | 0.040 | 1321.47 | 52.86 |
| mt01arg001ar | m³ | Gros granulats homogénéisés, de taille maximale 15/25 mm. (matériau) | 0.075 | 1411.21 | 105.84 |
| mt08cem000a | kg | Ciment gris en sacs. (matériau) | 48.300 | 6.50 | 313.95 |
| mt50spa052b | m | Grosse planche en bois de pin, de 20x7,2 cm. (matériau) | 0.020 | 440.47 | 8.81 |
| mt50spa081a | U | Étai métallique télescopique, allant jusqu'à 3 m de hauteur. (matériau) | 0.013 | 1341.48 | 17.44 |
| mq07gte010c | h | Grue autopropulsée à bras télescopique avec une capacité d'élévation de 30 t et 27 m de hauteur maximale de travail. (matériel) | 0.348 | 3054.25 | 1062.88 |
| mq06hor010 | h | Bétonnière électrique avec une capacité de gâchage de 160 l. (matériel) | 0.073 | 140.42 | 10.25 |
| au00auh040 |  | Vibreur de béton, électrique. | 1.000 | 0.00 | 0.00 |
| mo113 | h | Ouvrier d'exécution I/OE1 construction. (main-d'œuvre) | 0.154 | 193.46 | 29.79 |
| mo112 | h | Ouvrier d'exécution I/OE2 construction. (main-d'œuvre) | 0.161 | 196.67 | 31.66 |
| mo046 | h | Compagnon professionnel III/CP2 monteur de structures préfabriquées en béton. (main-d'œuvre) | 1.045 | 279.56 | 292.14 |
| mo093 | h | Ouvrier professionnel II/OP monteur de structures préfabriquées en béton. (main-d'œuvre) | 1.045 | 208.85 | 218.25 |
| % | % | Frais de chantier des unités d'ouvrage | 2 % | 8076.61 | 161.53 |
|  |  | Coûts directs |  |  | 8238.14 |
