# Poteau en maçonnerie

- Propriété du fichier: CYPE INGENIEROS, S.A.
- Format: FIEBDC-3/2002
- Zone géographique: Maurice
- Devise: MUR
- Coûts indirects: 3.00 %
- Frais généraux: 13.00 %
- Bénéfice: 6.00 %
- TVA: 15.00 %

## G Structure et gros oeuvre

### GO Poteaux, poutres et ossatures

#### GOT Terre cuite

**GOT010** m Poteau en maçonnerie.
Poteau en maçonnerie de 1 pied x 1 pied, de brique perforée apparente en terre cuite, clinker, couleur rouge, 28x13,5x5 cm, avec joints horizontaux et verticaux de 10 mm d'épaisseur, joint creux, pose avec du mortier de ciment industriel, couleur grise, M-5, fourni en vrac.
Inclut: Nettoyage et préparation de la surface d'appui. Implantation des axes du poteau et marquage du périmètre. Mise en place et à l'aplomb des mires de référence. Tendu des cordeaux entre les mires. Mise en place des plombs fixes dans les arêtes. Mise en place des pièces par rangées à niveau. Révision des joints et nettoyage.
Critère pour le métré: Longueur mesurée aux axes, selon documentation graphique du Projet.
Critère pour le mémoire: On mesurera, aux axes, la longueur réellement exécutée selon les spécifications du Projet.

| Code | U | Désignation | Quantité | Prix | Montant |
|---|---|---|---|---|---|
| mt05bvk010a | U | Brique perforée apparente en terre cuite, clinker, couleur rouge, 28x13,5x5 cm, pour utilisation en maçonnerie non protégée (pièce en U), densité 1300 kg/m³, selon NF EN 771-1. (matériau) | 36.000 | 31.00 | 1116.00 |
| mt08aaa010a | m³ | Eau. (matériau) | 0.020 | 89.47 | 1.79 |
| mt09mif010cb | t | Mortier industriel pour maçonnerie, de ciment, couleur grise, catégorie M-5 (résistance à la compression 5 N/mm²), fourni en vrac, selon NF EN 998-2. (matériau) | 0.109 | 2994.37 | 326.39 |
| mq06mms010 | h | Mélangeuse en continu avec silo, pour mortier industriel à sec, fourni en vrac. (matériel) | 0.482 | 78.86 | 38.01 |
| mo021 | h | Compagnon professionnel III/CP2 construction pour des travaux de maçonnerie. (main-d'œuvre) | 1.288 | 268.63 | 346.00 |
| mo078 | h | Ouvrier professionnel II/OP construction pour des travaux de maçonnerie. (main-d'œuvre) | 1.354 | 200.80 | 271.88 |
| mo114 | h | Ouvrier d'exécution I/OE1 construction pour des travaux de maçonnerie. (main-d'œuvre) | 0.162 | 193.46 | 31.34 |
| % | % | Frais de chantier des unités d'ouvrage | 2 % | 2131.41 | 42.63 |
|  |  | Coûts directs |  |  | 2174.04 |
