# Étai de plancher

- Propriété du fichier: CYPE INGENIEROS, S.A.
- Format: FIEBDC-3/2002
- Zone géographique: Maurice
- Devise: MUR
- Coûts indirects: 3.00 %
- Frais généraux: 13.00 %
- Bénéfice: 6.00 %
- TVA: 15.00 %

## P Interventions préalables

### PA Étaiement d'éléments de structure

#### PAP Étaiement de planchers

**PAP010** m² Étai de plancher.
Exécution d'un étaiement de plancher horizontal et porte-à-faux, avec une hauteur sous plafond de jusqu'à 3 m, composé de 4 étais métalliques télescopiques, amortissables en 150 utilisations et planches en bois de pin, amortissables en 10 utilisations, placés comme traverses sur la base inférieure d'appui des étais et comme poutrelles dans la partie supérieure de ceux-ci. Comprend le nivellement, la fixation avec des clous en acier, les chutes, les coupes et les travaux de montage, la mise en charge et le retrait de l'appui après utilisation, avec les moyens adéquats.
Inclut: Préparation de la surface d'appui. Implantation et découpe des planches. Mise en place des étais. Installation et mise en charge de l'étai. Démontage et retrait de l'étai une fois les travaux finalisés.
Critère pour le métré: Surface mesurée selon documentation graphique du Projet.
Critère pour le mémoire: On mesurera la surface réellement exécutée selon les spécifications du Projet.

| Code | U | Désignation | Quantité | Prix | Montant |
|---|---|---|---|---|---|
| mt50spa050n | m³ | Grosse planche en bois de pin, dimensions 20x10 cm. (matériau) | 0.004 | 30602.27 | 122.41 |
| mt50spa101 | kg | Clous en acier. (matériau) | 0.045 | 130.44 | 5.87 |
| mt50spa081a | U | Étai métallique télescopique, allant jusqu'à 3 m de hauteur. (matériau) | 0.027 | 1341.48 | 36.22 |
| op00sie020 |  | Scie circulaire à disque fixe, pour table de travail. | 1.000 | 0.00 | 0.00 |
| op00tal010 |  | Perceuse. | 1.000 | 0.00 | 0.00 |
| mo042 | h | Compagnon professionnel III/CP2 du béton. (main-d'œuvre) | 0.601 | 279.56 | 168.02 |
| mo089 | h | Ouvrier professionnel II/OP du béton. (main-d'œuvre) | 0.601 | 208.85 | 125.52 |
| % | % | Frais de chantier des unités d'ouvrage | 2 % | 458.04 | 9.16 |
|  |  | Coûts directs |  |  | 467.20 |
