# Montage et démontage de la goulotte à gravats

- Propriété du fichier: CYPE INGENIEROS, S.A.
- Format: FIEBDC-3/2002
- Zone géographique: Maurice
- Devise: MUR
- Coûts indirects: 3.00 %
- Frais généraux: 13.00 %
- Bénéfice: 6.00 %
- TVA: 15.00 %

## P Interventions préalables

### PH Équipements pour travaux en hauteur

#### PHC Colonnes de descente des décombres

**PHC020** U Montage et démontage de la goulotte à gravats.
Montage et démontage sur site de la goulotte à gravats en PVC de 10 m de longueur, formée de pièces troncoconiques de 38 à 51 cm de diamètre intérieur, unies entre elles avec des chaînes, selon les plans de montage, le Plan Général de Coordination en matière de Sécurité et Protection de la Santé et la norme obligatoire. Comprend le transport au chantier et le retrait du matériel, la bouche de décharge supérieure, les bouches de décharge latérales dans les étages intermédiaires, les supports de fixation du conduit et la fermeture de sécurité.
Inclut: Implantation des appuis. Nettoyage et préparation de la surface d'appui et protection des espaces affectés. Montage et mise en place des composants. Montage des éléments. Mise en place des éléments de protection, accès et signalisation. Démontage et enlèvement des éléments.
Critère pour le métré: Nombre d'unités prévues, selon documentation graphique du Projet.
Critère pour le mémoire: On mesurera le nombre d'unités réellement exécutées selon les spécifications du Projet.

| Code | U | Désignation | Quantité | Prix | Montant |
|---|---|---|---|---|---|
| mt51bde020 | U | Montage et démontage de 1 m de goulotte à gravats, en PVC, constituée de pièces troncoconiques de 38 à 51 cm de diamètre intérieur, unités entre elles avec chaînes, avec transport au site et retrait du matériau, bouche de décharge supérieure, bouches de décharge latérale pour étages intermédiaires, supports de fixation et fermeture de sécurité. (matériau) | 10.000 | 593.55 | 5935.50 |
| % | % | Frais de chantier des unités d'ouvrage | 2 % | 5935.50 | 118.71 |
|  |  | Coûts directs |  |  | 6054.21 |
