# Protection des éléments de terrasse

- Propriété du fichier: CYPE INGENIEROS, S.A.
- Format: FIEBDC-3/2002
- Zone géographique: Maurice
- Devise: MUR
- Coûts indirects: 3.00 %
- Frais généraux: 13.00 %
- Bénéfice: 6.00 %
- TVA: 15.00 %

## P Interventions préalables

### PO Protections temporaires

#### POE Parois extérieures

**POE020** U Protection des éléments de terrasse.
Protection avec des bâches, des films de polyéthylène et des panneaux en bois, de tous les éléments constructifs de la terrasse (garde-corps, acrotères, revêtements, treillis, etc.) qui pourraient être affectés pendant les travaux de réhabilitation ou de rénovation. Comprend le retrait postérieur des protections, le nettoyage, l'amassement, le ramassage et le chargement manuel dans le camion ou la benne.
Inclut: Mise en place de la protection. Retrait de la protection et chargement dans la benne.
Critère pour le métré: Nombre d'unités prévues, selon documentation graphique du Projet.
Critère pour le mémoire: On mesurera le nombre d'unités réellement exécutées selon les spécifications du Projet.

| Code | U | Désignation | Quantité | Prix | Montant |
|---|---|---|---|---|---|
| mt32war020 | m² | Film de polyéthylène transparent, de 0,2 mm d'épaisseur. (matériau) | 10.000 | 11.50 | 115.00 |
| mt32war030 | m | Ruban plastique autoadhésif. (matériau) | 10.000 | 2.68 | 26.80 |
| mt08eft010a | m² | Panneau aggloméré hydrofuge, de 19 mm d'épaisseur. (matériau) | 2.000 | 685.96 | 1371.92 |
| mt32war060 | m² | Bâche imperméable de protection, en polyéthylène, avec maille de renfort et corde périmétrique en polyamide pour l'ajustement de la bâche. (matériau) | 10.000 | 306.58 | 3065.80 |
| mo113 | h | Ouvrier d'exécution I/OE1 construction. (main-d'œuvre) | 2.375 | 193.46 | 459.47 |
| % | % | Frais de chantier des unités d'ouvrage | 2 % | 5038.99 | 100.78 |
|  |  | Coûts directs |  |  | 5139.77 |
