# Protection provisoire de la toiture face à la pluie

- Propriété du fichier: CYPE INGENIEROS, S.A.
- Format: FIEBDC-3/2002
- Zone géographique: Maurice
- Devise: MUR
- Coûts indirects: 3.00 %
- Frais généraux: 13.00 %
- Bénéfice: 6.00 %
- TVA: 15.00 %

## P Interventions préalables

### PO Protections temporaires

#### POE Parois extérieures

**POE030** m² Protection provisoire de la toiture face à la pluie.
Fourniture et mise en place de planches et d'une bâche imperméable, pour protéger provisoirement la toiture du bâtiment de la pluie. Comprend la fixation de la bâche avec une corde en polyamide, la surveillance et la maintenance de la protection le temps des travaux, le retrait postérieur, le ramassage et le chargement manuel dans le camion ou la benne.
Inclut: Mise en place de la protection. Retrait de la protection et chargement dans la benne.
Critère pour le métré: Surface mesurée selon documentation graphique du Projet.
Critère pour le mémoire: On mesurera la surface réellement exécutée selon les spécifications du Projet.

| Code | U | Désignation | Quantité | Prix | Montant |
|---|---|---|---|---|---|
| mt50spa052b | m | Grosse planche en bois de pin, de 20x7,2 cm. (matériau) | 0.045 | 440.47 | 19.82 |
| mt32war060 | m² | Bâche imperméable de protection, en polyéthylène, avec maille de renfort et corde périmétrique en polyamide pour l'ajustement de la bâche. (matériau) | 0.230 | 306.58 | 70.51 |
| mo113 | h | Ouvrier d'exécution I/OE1 construction. (main-d'œuvre) | 0.620 | 193.46 | 119.95 |
| % | % | Frais de chantier des unités d'ouvrage | 2 % | 210.28 | 4.21 |
|  |  | Coûts directs |  |  | 214.49 |
