# Protection d'ascenseur

- Propriété du fichier: CYPE INGENIEROS, S.A.
- Format: FIEBDC-3/2002
- Zone géographique: Maurice
- Devise: MUR
- Coûts indirects: 3.00 %
- Frais généraux: 13.00 %
- Bénéfice: 6.00 %
- TVA: 15.00 %

## P Interventions préalables

### PO Protections temporaires

#### POS Ascenseurs

**POS010** U Protection d'ascenseur.
Fourniture et mise en place de panneau en bois, plastique et ruban adhésif recouvrant le sol et les murs intérieurs de l'ascenseur sur toute la hauteur, pour le protéger des coups, de la saleté et de la poussière générée par les travaux de réhabilitation ou de rénovation. Comprend la surveillance et la maintenance de la protection le temps des travaux, le retrait postérieur, le ramassage et le chargement manuel dans le camion ou la benne.
Inclut: Mise en place de la protection. Retrait de la protection et chargement dans la benne.
Critère pour le métré: Nombre d'unités prévues, selon documentation graphique du Projet.
Critère pour le mémoire: On mesurera le nombre d'unités réellement exécutées selon les spécifications du Projet.

| Code | U | Désignation | Quantité | Prix | Montant |
|---|---|---|---|---|---|
| mt08eft010a | m² | Panneau aggloméré hydrofuge, de 19 mm d'épaisseur. (matériau) | 6.000 | 685.96 | 4115.76 |
| mt32war020 | m² | Film de polyéthylène transparent, de 0,2 mm d'épaisseur. (matériau) | 6.000 | 11.50 | 69.00 |
| mt32war030 | m | Ruban plastique autoadhésif. (matériau) | 15.000 | 2.68 | 40.20 |
| mo112 | h | Ouvrier d'exécution I/OE2 construction. (main-d'œuvre) | 2.639 | 196.67 | 519.01 |
| % | % | Frais de chantier des unités d'ouvrage | 2 % | 4743.97 | 94.88 |
|  |  | Coûts directs |  |  | 4838.85 |
