# Ouverture dans faux plafond

- Propriété du fichier: CYPE INGENIEROS, S.A.
- Format: FIEBDC-3/2002
- Zone géographique: Maurice
- Devise: MUR
- Coûts indirects: 3.00 %
- Frais généraux: 13.00 %
- Bénéfice: 6.00 %
- TVA: 15.00 %

## P Interventions préalables

### PP Étude des pathologies

#### PPI Investigations in situ

**PPI110** U Ouverture dans faux plafond.
Exécution d'une ouverture de 60x60 cm dans un faux plafond en plâtre, pour l'inspection de la structure, réalisée avec des moyens manuels. Comprend fermeture du trou avec repositionnement des matériaux démolis, nettoyage, récupération des décombres et chargement manuel dans la benne.
Inclut: Réalisation de l'ouverture. Fermeture du trou. Retrait et stockage des décombres. Chargement des décombres dans la benne.
Critère pour le métré: Nombre d'unités prévues, selon documentation graphique du Projet.
Critère pour le mémoire: On mesurera le nombre d'unités réellement exécutées selon les spécifications du Projet.

| Code | U | Désignation | Quantité | Prix | Montant |
|---|---|---|---|---|---|
| mt51fte010a | m² | Démolition du faux plafond en plâtre avec moyens manuels, comprend le replacement des matériaux démolis. (matériau) | 0.360 | 770.41 | 277.35 |
| mo020 | h | Compagnon professionnel III/CP2 construction. (main-d'œuvre) | 0.672 | 268.63 | 180.52 |
| mo113 | h | Ouvrier d'exécution I/OE1 construction. (main-d'œuvre) | 0.672 | 193.46 | 130.01 |
| % | % | Frais de chantier des unités d'ouvrage | 2 % | 587.88 | 11.76 |
|  |  | Coûts directs |  |  | 599.64 |
