# Ouverture dans plancher en bois

- Propriété du fichier: CYPE INGENIEROS, S.A.
- Format: FIEBDC-3/2002
- Zone géographique: Maurice
- Devise: MUR
- Coûts indirects: 3.00 %
- Frais généraux: 13.00 %
- Bénéfice: 6.00 %
- TVA: 15.00 %

## P Interventions préalables

### PP Étude des pathologies

#### PPI Investigations in situ

**PPI080** U Ouverture dans plancher en bois.
Exécution d'une excavation de 60x60 cm pour l'inspection du plancher en bois, exécutée par sa face supérieure, avec levage préalable du revêtement et démolition de la base du revêtement et dalle de compression ou recouvrement de tout type qu'il pourrait y avoir, jusqu'à atteindre les éléments résistants, poutrelles et entrevous; réalisée avec des moyens manuels. Comprend nettoyage, entassement, retrait et chargement manuel des décombres dans la benne.
Inclut: Retrait du revêtement de sol. Réalisation de l'ouverture. Retrait et stockage des décombres. Chargement des décombres dans la benne.
Critère pour le métré: Nombre d'unités prévues, selon documentation graphique du Projet.
Critère pour le mémoire: On mesurera le nombre d'unités réellement exécutées selon les spécifications du Projet.

| Code | U | Désignation | Quantité | Prix | Montant |
|---|---|---|---|---|---|
| mt51pav010d | m² | Démolition de revêtement de sol, base de revêtement et dalle de compression ou enrobage avec moyens manuels et marteau pneumatique. (matériau) | 0.640 | 405.30 | 259.39 |
| mq06hor010 | h | Bétonnière électrique avec une capacité de gâchage de 160 l. (matériel) | 0.006 | 140.42 | 0.84 |
| mo113 | h | Ouvrier d'exécution I/OE1 construction. (main-d'œuvre) | 1.612 | 193.46 | 311.86 |
| % | % | Frais de chantier des unités d'ouvrage | 2 % | 572.09 | 11.44 |
|  |  | Coûts directs |  |  | 583.53 |
