# Ouverture dans revêtement de sol

- Propriété du fichier: CYPE INGENIEROS, S.A.
- Format: FIEBDC-3/2002
- Zone géographique: Maurice
- Devise: MUR
- Coûts indirects: 3.00 %
- Frais généraux: 13.00 %
- Bénéfice: 6.00 %
- TVA: 15.00 %

## P Interventions préalables

### PP Étude des pathologies

#### PPI Investigations in situ

**PPI120** U Ouverture dans revêtement de sol.
Exécution d'une ouverture de 60x60 cm dans le revêtement de sol, pour inspection visuelle, avec retrait de celui-ci et démolition de la base de revêtement qu'il pourrait y avoir, jusqu'à découvrir la structure, réalisée avec des moyens manuels et un marteau piqueur. Comprend nettoyage, entassement, retrait et chargement manuel des décombres dans la benne.
Inclut: Réalisation de l'ouverture. Retrait et stockage des décombres. Chargement des décombres dans la benne.
Critère pour le métré: Nombre d'unités prévues, selon documentation graphique du Projet.
Critère pour le mémoire: On mesurera le nombre d'unités réellement exécutées selon les spécifications du Projet.

| Code | U | Désignation | Quantité | Prix | Montant |
|---|---|---|---|---|---|
| mt51pav010f | m² | Démolition de revêtement de sol et base de revêtement avec moyens manuels et marteau pneumatique. (matériau) | 0.640 | 405.30 | 259.39 |
| mo113 | h | Ouvrier d'exécution I/OE1 construction. (main-d'œuvre) | 0.336 | 193.46 | 65.00 |
| % | % | Frais de chantier des unités d'ouvrage | 2 % | 324.39 | 6.49 |
|  |  | Coûts directs |  |  | 330.88 |
