# Essai non destructif: ultrasons

- Propriété du fichier: CYPE INGENIEROS, S.A.
- Format: FIEBDC-3/2002
- Zone géographique: Maurice
- Devise: MUR
- Coûts indirects: 3.00 %
- Frais généraux: 13.00 %
- Bénéfice: 6.00 %
- TVA: 15.00 %

## P Interventions préalables

### PP Étude des pathologies

#### PPX Essais in situ

**PPX120** U Essai non destructif: ultrasons.
Essai non destructif consistant à déterminer la vitesse de propagation des impulsions ultrasoniques dans mur existant, à l'aide d'ultrasons, en mesurant le temps de parcours d'une onde ultrasonique dans le béton, entre un émetteur et un récepteur placés sur sa surface, pour obtenir la qualité et l'homogénéité du béton durci. Ne comprend ni l'excavation ni le repositionnement des revêtements.
Inclut: Réalisation de l'essai.
Critère pour le métré: Nombre d'unités prévues, selon documentation graphique du Projet.
Critère pour le mémoire: On mesurera le nombre d'unités réellement exécutées selon les spécifications du Projet.

| Code | U | Désignation | Quantité | Prix | Montant |
|---|---|---|---|---|---|
| mt49hpa070e | U | Essai pour déterminer la vitesse de propagation des impulsions ultrasoniques dans un mur, via l'utilisation d'ultrasons, selon NF EN 12504-4, sans inclure l'ouverture, ni le repositionnement des revêtements ou recouvrements. (matériau) | 1.000 | 625.81 | 625.81 |
| % | % | Frais de chantier des unités d'ouvrage | 2 % | 625.81 | 12.52 |
|  |  | Coûts directs |  |  | 638.33 |
