# Essai destructif: profondeur de carbonatation

- Propriété du fichier: CYPE INGENIEROS, S.A.
- Format: FIEBDC-3/2002
- Zone géographique: Maurice
- Devise: MUR
- Coûts indirects: 3.00 %
- Frais généraux: 13.00 %
- Bénéfice: 6.00 %
- TVA: 15.00 %

## P Interventions préalables

### PP Étude des pathologies

#### PPX Essais in situ

**PPX140** U Essai destructif: profondeur de carbonatation.
Essai destructif consistant à déterminer la profondeur de carbonatation dans une éprouvette témoin extraite de l'élément structural existant en béton, via la méthode de la phénolphtaléine. Ne comprend ni l'excavation ni le repositionnement des revêtements.
Inclut: Réalisation de l'essai.
Critère pour le métré: Nombre d'unités prévues, selon documentation graphique du Projet.
Critère pour le mémoire: On mesurera le nombre d'unités réellement exécutées selon les spécifications du Projet.

| Code | U | Désignation | Quantité | Prix | Montant |
|---|---|---|---|---|---|
| mt49hoe020 | U | Prise sur chantier de jusqu'à 6 échantillons de béton durci, dont le poids ne dépasse pas 50 kg. (matériau) | 1.000 | 2231.07 | 2231.07 |
| mt49hoe060 | U | Essai pour déterminer la profondeur de carbonatation d'un échantillon de béton durci. (matériau) | 1.000 | 2166.27 | 2166.27 |
| % | % | Frais de chantier des unités d'ouvrage | 2 % | 4397.34 | 87.95 |
|  |  | Coûts directs |  |  | 4485.29 |
