# Formation du personnel

- Propriété du fichier: CYPE INGENIEROS, S.A.
- Format: FIEBDC-3/2002
- Zone géographique: Maurice
- Devise: MUR
- Coûts indirects: 3.00 %
- Frais généraux: 13.00 %
- Bénéfice: 6.00 %
- TVA: 15.00 %

## S Sécurité et santé

### SF Formation

#### SFX Formation du personnel

**SFX010** U Formation du personnel.
Prix: 25062.55
Formation du personnel, nécessaire pour le respect des normes en vigueur en matière de Sécurité et Santé au Travail.
Critère d'évaluation économique: Le prix comprend las reuniones del Comité de Seguridad y Salud en el Trabajo.
Critère pour le métré: Nombre d'unités prévues, selon Plan général de coordination en matière de sécurité et de protection de la santé.
Critère pour le mémoire: On mesurera le nombre d'unités réellement réalisées selon spécifications d'Étude ou d'Étude Basique de Sécurité et Santé.

| Code | U | Désignation | Prix |
|---|---|---|---|
| % | % | Frais de chantier des unités d'ouvrage | 0.00 |
