# Piquet réfléchissant

- Propriété du fichier: CYPE INGENIEROS, S.A.
- Format: FIEBDC-3/2002
- Zone géographique: Maurice
- Devise: MUR
- Coûts indirects: 3.00 %
- Frais généraux: 13.00 %
- Bénéfice: 6.00 %
- TVA: 15.00 %

## S Sécurité et santé

### SS Signalisation de chantier

#### SSB Balisage

**SSB110** U Piquet réfléchissant.
Fourniture et mise en place dans le terrain de piquet réfléchissant avec des bandes horizontales de couleur rouge et blanche, à une face, pour balisage, de 10x30 cm, avec pic de 75 cm et rétro-réfléchissement classe 1 (E.G.), amortissable en 10 utilisations. Comprend la maintenance dans des conditions sûres durant toute la période de temps requise et le démontage.
Inclut: Implantation. Enfoncement des piquets dans le terrain. Démontage postérieur. Transport jusqu'au lieu de stockage ou retrait à la benne.
Critère pour le métré: Nombre d'unités prévues, selon Plan général de coordination en matière de sécurité et de protection de la santé.
Critère pour le mémoire: On mesurera le nombre d'unités réellement mises en place selon spécifications d'Étude ou d'Étude Basique de Sécurité et Santé.

| Code | U | Désignation | Quantité | Prix | Montant |
|---|---|---|---|---|---|
| mt50bal100I | U | Piquet réfléchissant avec des bandes horizontales de couleur rouge et blanche, à une face, pour balisage, de 10x30 cm, avec pic de 75 cm et rétro-réfléchissement classe 1 (E.G.). (matériau) | 0.100 | 1585.30 | 158.53 |
| mo120 | h | Ouvrier Sécurité et Santé. (main-d'œuvre) | 0.197 | 193.46 | 38.11 |
| % | % | Frais de chantier des unités d'ouvrage | 2 % | 196.64 | 3.93 |
|  |  | Coûts directs |  |  | 200.57 |
