# Bec de baignoire

- Propriété du fichier: CYPE INGENIEROS, S.A.
- Format: FIEBDC-3/2002
- Zone géographique: Maurice
- Devise: MUR
- Coûts indirects: 3.00 %
- Frais généraux: 13.00 %
- Bénéfice: 6.00 %
- TVA: 15.00 %

## T Équipements techniques

### TB Équipements sanitaires

#### TBB Baignoires

**TBB030** U Bec de baignoire.
Bec de baignoire mural, de 1/2", finition chromée, de 221 mm de longueur, avec rosace métallique et mousseur type Mousseur.
Inclut: Mise en place. Contrôle de son bon fonctionnement.
Critère pour le métré: Nombre d'unités prévues, selon documentation graphique du Projet.
Critère pour le mémoire: On mesurera le nombre d'unités réellement mises en place selon les spécifications du Projet.

| Code | U | Désignation | Quantité | Prix | Montant |
|---|---|---|---|---|---|
| mt31gro915a | U | Bec de baignoire mural, de 1/2", finition chromée, de 221 mm de longueur, avec rosace métallique et mousseur type Mousseur. (matériau) | 1.000 | 10799.01 | 10799.01 |
| mo008 | h | Compagnon professionnel III/CP2 plombier. (main-d'œuvre) | 0.128 | 276.07 | 35.34 |
| % | % | Frais de chantier des unités d'ouvrage | 2 % | 10834.35 | 216.69 |
|  |  | Coûts directs |  |  | 11051.04 |
