# Baignoire en fonte

- Propriété du fichier: CYPE INGENIEROS, S.A.
- Format: FIEBDC-3/2002
- Zone géographique: Maurice
- Devise: MUR
- Coûts indirects: 3.00 %
- Frais généraux: 13.00 %
- Bénéfice: 6.00 %
- TVA: 15.00 %

## T Équipements techniques

### TB Équipements sanitaires

#### TBB Baignoires

**TBB090** U Baignoire en fonte.
Baignoire en fonte de fer, gamme basique, couleur blanche, de 140x70 cm, sans poignées. Comprend le silicone pour le scellement des joints.
Critère d'évaluation économique: Le prix ne comprend pas la robinetterie.
Inclut: Implantation. Mise en place et fixation de l'appareil. Montage de la bonde. Connexion au réseau d'évacuation. Contrôle de son bon fonctionnement. Scellement des joints.
Critère pour le métré: Nombre d'unités prévues, selon documentation graphique du Projet.
Critère pour le mémoire: On mesurera le nombre d'unités réellement mises en place selon les spécifications du Projet.

| Code | U | Désignation | Quantité | Prix | Montant |
|---|---|---|---|---|---|
| mt30bhs010a | U | Baignoire en fonte, gamme basique, couleur blanche, de 140x70 cm, fond antidérapant, sans poignées, selon NF EN 14516. (matériau) | 1.000 | 37754.09 | 37754.09 |
| mt30dba020 | U | Déversoir automatique en laiton cuivre pour baignoire, finition chromée. (matériau) | 1.000 | 8784.91 | 8784.91 |
| mt30www005 | U | Cartouche de 300 ml de silicone acide monocomposant, fongicide, pour le scellement des joints en milieux humides. (matériau) | 0.036 | 522.58 | 18.81 |
| mo008 | h | Compagnon professionnel III/CP2 plombier. (main-d'œuvre) | 1.537 | 276.07 | 424.32 |
| % | % | Frais de chantier des unités d'ouvrage | 2 % | 46982.13 | 939.64 |
|  |  | Coûts directs |  |  | 47921.77 |
