# Trappe de visite pour baignoire

- Propriété du fichier: CYPE INGENIEROS, S.A.
- Format: FIEBDC-3/2002
- Zone géographique: Maurice
- Devise: MUR
- Coûts indirects: 3.00 %
- Frais généraux: 13.00 %
- Bénéfice: 6.00 %
- TVA: 15.00 %

## T Équipements techniques

### TB Équipements sanitaires

#### TBB Baignoires

**TBB110** U Trappe de visite pour baignoire.
Trappe de visite pour baignoire, de 210x260 mm, constituée de cadre et couvercle, sur la cloison d'appui de la baignoire.
Critère d'évaluation économique: Le prix ne comprend pas le revêtement.
Inclut: Implantation. Fixation du cadre. Mise en place du registre.
Critère pour le métré: Nombre d'unités prévues, selon documentation graphique du Projet.
Critère pour le mémoire: On mesurera le nombre d'unités réellement mises en place selon les spécifications du Projet.

| Code | U | Désignation | Quantité | Prix | Montant |
|---|---|---|---|---|---|
| mt30rbj020a | U | Trappe de visite pour baignoire, de 210x260 mm, constituée de cadre et couvercle. (matériau) | 1.000 | 2811.62 | 2811.62 |
| mo020 | h | Compagnon professionnel III/CP2 construction. (main-d'œuvre) | 0.640 | 268.63 | 171.92 |
| % | % | Frais de chantier des unités d'ouvrage | 2 % | 2983.54 | 59.67 |
|  |  | Coûts directs |  |  | 3043.21 |
