# Bâti support encastré pour bidet suspendu

- Propriété du fichier: CYPE INGENIEROS, S.A.
- Format: FIEBDC-3/2002
- Zone géographique: Maurice
- Devise: MUR
- Coûts indirects: 3.00 %
- Frais généraux: 13.00 %
- Bénéfice: 6.00 %
- TVA: 15.00 %

## T Équipements techniques

### TB Équipements sanitaires

#### TBI Bidets

**TBI050** U Bâti support encastré pour bidet suspendu.
Bâti support prémonté en acier galvanisé, de 80 mm de profondeur, pour bidet suspendu, avec fixations, support pour bidet et tuyau d'écoulement avec adaptateur pour 32, 40 et 50 mm de diamètre. Installation encastrée dans un mur en maçonnerie.
Inclut: Implantation. Mise en place et fixation du bâti support. Contrôle de son bon fonctionnement.
Critère pour le métré: Nombre d'unités prévues, selon documentation graphique du Projet.
Critère pour le mémoire: On mesurera le nombre d'unités réellement mises en place selon les spécifications du Projet.

| Code | U | Désignation | Quantité | Prix | Montant |
|---|---|---|---|---|---|
| mt30oli082a | U | Bâti support prémonté en acier galvanisé, de 80 mm de profondeur, pour bidet suspendu, avec fixations, support pour bidet et tuyau d'écoulement avec adaptateur pour 32, 40 et 50 mm de diamètre, à encastrer dans un mur en maçonnerie. (matériau) | 1.000 | 7308.86 | 7308.86 |
| op00tal010 |  | Perceuse. | 1.000 | 0.00 | 0.00 |
| op00ato010 |  | Tournevis. | 1.000 | 0.00 | 0.00 |
| mo008 | h | Compagnon professionnel III/CP2 plombier. (main-d'œuvre) | 0.256 | 276.07 | 70.67 |
| % | % | Frais de chantier des unités d'ouvrage | 2 % | 7379.53 | 147.59 |
|  |  | Coûts directs |  |  | 7527.12 |
