# Conduit de ventilation pour réservoir de combustible liquide

- Propriété du fichier: CYPE INGENIEROS, S.A.
- Format: FIEBDC-3/2002
- Zone géographique: Maurice
- Devise: MUR
- Coûts indirects: 3.00 %
- Frais généraux: 13.00 %
- Bénéfice: 6.00 %
- TVA: 15.00 %

## T Équipements techniques

### TC ECS et chauffage

#### TCQ Combustibles liquides

**TCQ180** m Conduit de ventilation pour réservoir de combustible liquide.
Conduit de ventilation pour réservoir de combustible liquide, placé superficiellement et fixé au parement, constitué de tube en acier noir, avec soudure longitudinale par résistance électrique, série M, de 1 1/2" DN 40 mm de diamètre et 3,2 mm d'épaisseur. Comprend matériel auxiliaire pour le montage et la fixation à l'ouvrage, les accessoires et pièces spéciales placés via soudure électrique, et grattage et nettoyage des oxydes, couche d'impression antioxydante d'au moins 50 microns d'épaisseur. Totalement monté, connecté et testé.
Inclut: Implantation et tracé. Grattage et nettoyage des oxydes. Application d'apprêt antioxydant. Mise en place et fixation des tuyaux, des accessoires et des pièces spéciales.
Critère pour le métré: Longueur mesurée selon documentation graphique du Projet.
Critère pour le mémoire: On mesurera la longueur réellement exécutée selon les spécifications du Projet.

| Code | U | Désignation | Quantité | Prix | Montant |
|---|---|---|---|---|---|
| mt08tan330f | U | Matériel auxiliaire pour le montage et la fixation à l'ouvrage des tuyaux en acier, de 1 1/2" DN 40 mm. (matériau) | 1.000 | 56.93 | 56.93 |
| mt08tan010fc | m | Tube en acier noir, avec soudure longitudinale par résistance électrique, série M, de 1 1/2" DN 40 mm de diamètre et 3,2 mm d'épaisseur, selon NF EN 10255, avec le prix augmenté de 10% pour cause d'accessoires et pièces spéciales. (matériau) | 1.000 | 519.66 | 519.66 |
| mt27pfi030 | kg | Apprêt antioxydant avec du polyuréthane. (matériau) | 0.019 | 651.48 | 12.38 |
| mo004 | h | Compagnon professionnel III/CP2 chauffagiste. (main-d'œuvre) | 0.496 | 276.07 | 136.93 |
| mo103 | h | Ouvrier professionnel II/OP chauffagiste. (main-d'œuvre) | 0.496 | 200.43 | 99.41 |
| % | % | Frais de chantier des unités d'ouvrage | 2 % | 825.31 | 16.51 |
|  |  | Coûts directs |  |  | 841.82 |
