# Magiscope

- Propriété du fichier: CYPE INGENIEROS, S.A.
- Format: FIEBDC-3/2002
- Zone géographique: Maurice
- Devise: MUR
- Coûts indirects: 3.00 %
- Frais généraux: 13.00 %
- Bénéfice: 6.00 %
- TVA: 15.00 %

## T Équipements techniques

### TG Installations de gaz

#### TGE Éléments

**TGE070** U Magiscope.
Indicateur optique d'utilisation de bouteilles de service ou de réserve, de filet métrique mâle-mâle de 20 mm de diamètre et 150 mm de longueur.
Inclut: Montage, connexion et contrôle de son bon fonctionnement.
Critère pour le métré: Nombre d'unités prévues, selon documentation graphique du Projet.
Critère pour le mémoire: On mesurera le nombre d'unités réellement exécutées selon les spécifications du Projet.

| Code | U | Désignation | Quantité | Prix | Montant |
|---|---|---|---|---|---|
| mt43bbg070 | U | Indicateur optique d'utilisation de bouteilles de service ou de réserve, de filet métrique mâle-mâle de 20 mm de diamètre et 150 mm de longueur. (matériau) | 1.000 | 1781.65 | 1781.65 |
| mo010 | h | Compagnon professionnel III/CP2 installateur de gaz. (main-d'œuvre) | 0.121 | 276.07 | 33.40 |
| mo109 | h | Ouvrier professionnel II/OP installateur de gaz. (main-d'œuvre) | 0.121 | 200.43 | 24.25 |
| % | % | Frais de chantier des unités d'ouvrage | 2 % | 1839.30 | 36.79 |
|  |  | Coûts directs |  |  | 1876.09 |
