# Équipement de protection cathodique, pour réservoir de gaz de pétrole liquéfié (GPL), enterré

- Propriété du fichier: CYPE INGENIEROS, S.A.
- Format: FIEBDC-3/2002
- Zone géographique: Maurice
- Devise: MUR
- Coûts indirects: 3.00 %
- Frais généraux: 13.00 %
- Bénéfice: 6.00 %
- TVA: 15.00 %

## T Équipements techniques

### TG Installations de gaz

#### TGR Réservoirs

**TGR040** U Équipement de protection cathodique, pour réservoir de gaz de pétrole liquéfié (GPL), enterré.
Équipement de protection cathodique constitué de 4 anodes de magnésium de composition AZ-63, de 1,5 V, placés dans des sacs de remplissage avec un mélange de plâtre et de bentonite, connectés à des câbles unipolaires en cuivre de 2,5 mm² de section et 4 m de longueur, avec isolation en PVC, pour réservoir de gaz de pétrole liquéfié (GPL), enterré dans une fosse remplie avec terre de l'excavation elle-même, tamisée, en tôle d'acier, avec une capacité de 2450 litres. Comprend les câbles d'union, la boîte de connexions, le support, les accessoires et les éléments de fixation.
Critère d'évaluation économique: Le prix ne comprend ni l'ouvrage civil ni le remblai.
Inclut: Implantation. Pose des câbles. Montage, connexion et contrôle de son bon fonctionnement.
Critère pour le métré: Nombre d'unités prévues, selon documentation graphique du Projet.
Critère pour le mémoire: On mesurera le nombre d'unités réellement exécutées selon les spécifications du Projet.

| Code | U | Désignation | Quantité | Prix | Montant |
|---|---|---|---|---|---|
| mt43dep023a | U | Anode de magnésium de composition AZ-63, de 1,5 V, de 60 mm de diamètre et 380 mm de longueur, de 2,3 kg, placé dans un sac en coton pur rempli avec un mélange de plâtre et de bentonite et connecté à un câble unipolaire en cuivre de 2,5 mm² de section et 4 m de longueur, avec isolation en PVC, de 7,1 kg de poids total. (matériau) | 4.000 | 4648.87 | 18595.48 |
| mt35cun420ca | m | Câble unipolaire U 1000 R2V, sa tension assignée étant de 600/1000 V, réaction au feu classe Eca selon FR EN 50575, de 1x4 mm², avec isolation de polyéthylène réticulé et gaine extérieure en PVC, selon NF C 32-321. (matériau) | 17.300 | 78.60 | 1359.78 |
| mt43dep050 | U | Boîte des connexions constituée d'armoire métallique, de 200x200x150 mm, degré de protection IP65, avec porte et serrure triangle. (matériau) | 1.000 | 4725.51 | 4725.51 |
| mt43dep052 | U | Support de sol pour boîte de connexions, constitué d'un pied, d'un mât en acier galvanisé de 1,5 m de longueur et d'une base pour la fixation de l'armoire. (matériau) | 1.000 | 2647.74 | 2647.74 |
| mo010 | h | Compagnon professionnel III/CP2 installateur de gaz. (main-d'œuvre) | 0.496 | 276.07 | 136.93 |
| mo109 | h | Ouvrier professionnel II/OP installateur de gaz. (main-d'œuvre) | 0.496 | 200.43 | 99.41 |
| % | % | Frais de chantier des unités d'ouvrage | 2 % | 27564.85 | 551.30 |
|  |  | Coûts directs |  |  | 28116.15 |
