# Source d'alimentation supplémentaire

- Propriété du fichier: CYPE INGENIEROS, S.A.
- Format: FIEBDC-3/2002
- Zone géographique: Maurice
- Devise: MUR
- Coûts indirects: 3.00 %
- Frais généraux: 13.00 %
- Bénéfice: 6.00 %
- TVA: 15.00 %

## T Équipements techniques

### TI Protections contre les incendies

#### TIA Détection et alarme

**TIA070** U Source d'alimentation supplémentaire.
Source d'alimentation stabilisée, avec sortie de 24 Vcc et 2,5 A, composée de boîte métallique et module d'alimentation, rectificateur de courant et chargeur de batterie, avec degré de protection IP30. Comprend les batteries.
Inclut: Implantation. Fixation au parement. Mise en place des batteries. Montage, connexion et contrôle de son bon fonctionnement.
Critère pour le métré: Nombre d'unités prévues, selon documentation graphique du Projet.
Critère pour le mémoire: On mesurera le nombre d'unités réellement exécutées selon les spécifications du Projet.

| Code | U | Désignation | Quantité | Prix | Montant |
|---|---|---|---|---|---|
| mt41pig200b | U | Source d'alimentation stabilisée, avec sortie de 24 Vcc et 2,5 A, composée de boîte métallique et module d'alimentation, rectificateur de courant et chargeur de batterie, avec degré de protection IP30, selon NF EN 54-4. (matériau) | 1.000 | 11557.37 | 11557.37 |
| mt41rte030b | U | Batterie de 12 V et 2,1 Ah. (matériau) | 2.000 | 1351.74 | 2703.48 |
| mo006 | h | Compagnon professionnel III/CP2 installateur de réseaux et d'équipements de détection et de sécurité. (main-d'œuvre) | 0.607 | 276.07 | 167.57 |
| mo105 | h | Ouvrier professionnel II/OP installateur de réseaux et d'équipements de détection et de sécurité. (main-d'œuvre) | 0.607 | 200.43 | 121.66 |
| % | % | Frais de chantier des unités d'ouvrage | 2 % | 14550.08 | 291.00 |
|  |  | Coûts directs |  |  | 14841.08 |
