# Rampe mobile

- Propriété du fichier: CYPE INGENIEROS, S.A.
- Format: FIEBDC-3/2002
- Zone géographique: Maurice
- Devise: MUR
- Coûts indirects: 3.00 %
- Frais généraux: 13.00 %
- Bénéfice: 6.00 %
- TVA: 15.00 %

## T Équipements techniques

### TK Appareils élévateurs

#### TKE Escalators et tapis roulants

**TKE020** U Rampe mobile.
Fourniture et installation complète de tapis roulant de 11° d'inclinaison, pour intérieur, pour franchir une hauteur de 3 m, avec une largeur de 1 m, balustrade de 1 m, capacité de transport 9000 personnes/h et 0,5 m/s de vitesse, avec des protections. Comprend les passe-câbles, le tableau et le câble de manoeuvre, l'installation électrique, la ligne téléphonique et les systèmes de sécurité. Totalement montée, connectée et testée.
Inclut: Implantation des appuis. Montage de passe-câbles. Mise en place du tapis roulant sur les appuis. Montage du cadre et connexion du câble de manoeuvre. Connexion au réseau électrique.
Critère pour le métré: Nombre d'unités prévues, selon documentation graphique du Projet.
Critère pour le mémoire: On mesurera le nombre d'unités réellement exécutées selon les spécifications du Projet.

| Code | U | Désignation | Quantité | Prix | Montant |
|---|---|---|---|---|---|
| mt39ram010a | U | Tapis roulant de 11° d'inclinaison, pour intérieur, pour franchir une hauteur de 3 m, avec une largeur de 1 m, balustrade de 1 m, capacité de transport 9000 personnes/h et 0,5 m/s de vitesse, avec des protections, selon NF EN 115-1. (matériau) | 1.000 | 8236789.88 | 8236789.88 |
| mt39www020 | U | Matériel auxiliaire pour installations de transport. (matériau) | 2.000 | 702.35 | 1404.70 |
| mo016 | h | Compagnon professionnel III/CP2 ascensoriste. (main-d'œuvre) | 34.282 | 276.07 | 9464.23 |
| mo085 | h | Ouvrier professionnel II/OP ascensoriste. (main-d'œuvre) | 34.282 | 200.43 | 6871.14 |
| % | % | Frais de chantier des unités d'ouvrage | 2 % | 8254529.95 | 165090.60 |
|  |  | Coûts directs |  |  | 8419620.55 |
