# Gouttière visible de pièces usinées

- Propriété du fichier: CYPE INGENIEROS, S.A.
- Format: FIEBDC-3/2002
- Zone géographique: Maurice
- Devise: MUR
- Coûts indirects: 3.00 %
- Frais généraux: 13.00 %
- Bénéfice: 6.00 %
- TVA: 15.00 %

## T Équipements techniques

### TQ Installations d'évacuation des eaux usées

#### TQG Gouttières

**TQG010** m Gouttière visible de pièces usinées.
Gouttière circulaire en PVC avec oxyde de titane, de développement 250 mm, couleur gris clair, assemblage collée avec adhésif, pour la récupération des eaux, formée de pièces usinées, fixées avec crochets spéciaux de fixation à l'avant-toit, avec une pente minimum de 0,1%. Comprend les supports, les coins, les couvercles, les arrêts finaux, les pièces de connexion aux descentes et les pièces spéciales.
Inclut: Implantation du parcours de la gouttière et de la situation des éléments de fixation. Fixation du matériel auxiliaire pour le montage et la fixation à l'ouvrage. Montage, connexion et contrôle de son bon fonctionnement.
Critère pour le métré: Longueur mesurée selon documentation graphique du Projet.
Critère pour le mémoire: On mesurera la longueur réellement exécutée selon les spécifications du Projet.

| Code | U | Désignation | Quantité | Prix | Montant |
|---|---|---|---|---|---|
| mt36cap010edag | m | Gouttière circulaire en PVC avec oxyde de titane, de développement 250 mm, couleur gris clair, assemblage collée avec adhésif, selon NF EN 607, avec le prix augmenté de 30% pour cause de supports, coins, couvercles, arrêts finaux, pièces de connexion aux descentes et pièces spéciales. (matériau) | 1.100 | 448.45 | 493.30 |
| mo008 | h | Compagnon professionnel III/CP2 plombier. (main-d'œuvre) | 0.246 | 276.07 | 67.91 |
| mo107 | h | Ouvrier professionnel II/OP plombier. (main-d'œuvre) | 0.246 | 200.43 | 49.31 |
| % | % | Frais de chantier des unités d'ouvrage | 2 % | 610.52 | 12.21 |
|  |  | Coûts directs |  |  | 622.73 |
