# Collecteur suspendu

- Propriété du fichier: CYPE INGENIEROS, S.A.
- Format: FIEBDC-3/2002
- Zone géographique: Maurice
- Devise: MUR
- Coûts indirects: 3.00 %
- Frais généraux: 13.00 %
- Bénéfice: 6.00 %
- TVA: 15.00 %

## T Équipements techniques

### TQ Installations d'évacuation des eaux usées

#### TQO Collecteurs suspendus

**TQO030** m Collecteur suspendu.
Collecteur suspendu de réseau horizontal, constitué de tube de PVC, série B, de 125 mm de diamètre et 3,2 mm d'épaisseur, assemblage collée avec adhésif, avec une pente minimum de 1,00% pour l'évacuation des eaux résiduelles (à basse et haute température) et 0,50% pour l'évacuation des eaux pluviales à l'intérieur de la structure des bâtiments. Comprend le liquide nettoyeur, l'adhésif pour les tubes et les accessoires de PVC, le matériel auxiliaire pour le montage et la fixation à l'ouvrage, les accessoires et les pièces spéciales.
Inclut: Implantation du parcours du collecteur et de la situation des éléments de fixation. Présentation à sec des tubes. Fixation du matériel auxiliaire pour le montage et la fixation à l'ouvrage. Montage, connexion et contrôle de son bon fonctionnement.
Critère pour le métré: Longueur mesurée en projection horizontale, selon documentation graphique du Projet.
Critère pour le mémoire: On mesurera, en projection horizontale, la longueur réellement exécutée selon les spécifications du Projet.

| Code | U | Désignation | Quantité | Prix | Montant |
|---|---|---|---|---|---|
| mt36tit400h | U | Matériel auxiliaire pour le montage et la fixation à l'ouvrage des tuyaux en PVC, série B, de 125 mm de diamètre. (matériau) | 1.000 | 35.38 | 35.38 |
| mt36tit010hj | m | Tube en PVC, série B, de 125 mm de diamètre et 3,2 mm d'épaisseur, selon NF EN 1329-1, avec le prix augmenté de 45% pour cause d'accessoires et pièces spéciales. (matériau) | 1.050 | 564.32 | 592.54 |
| mt11var009 | l | Liquide nettoyeur pour collage par adhésif de tubes et accessoires en PVC. (matériau) | 0.058 | 2619.87 | 151.95 |
| mt11var010 | l | Adhésif pour tubes et accessoires en PVC. (matériau) | 0.046 | 3338.94 | 153.59 |
| op00ato010 |  | Tournevis. | 1.000 | 0.00 | 0.00 |
| op00mar010 |  | Marteau. | 1.000 | 0.00 | 0.00 |
| op00tal010 |  | Perceuse. | 1.000 | 0.00 | 0.00 |
| mo008 | h | Compagnon professionnel III/CP2 plombier. (main-d'œuvre) | 0.313 | 276.07 | 86.41 |
| mo107 | h | Ouvrier professionnel II/OP plombier. (main-d'œuvre) | 0.157 | 200.43 | 31.47 |
| % | % | Frais de chantier des unités d'ouvrage | 2 % | 1051.34 | 21.03 |
|  |  | Coûts directs |  |  | 1072.37 |
