# Déviation provisoire des installations

- Propriété du fichier: CYPE INGENIEROS, S.A.
- Format: FIEBDC-3/2002
- Zone géographique: Maurice
- Devise: MUR
- Coûts indirects: 3.00 %
- Frais généraux: 13.00 %
- Bénéfice: 6.00 %
- TVA: 15.00 %

## T Équipements techniques

### TR Réparations

#### TRN Neutralisations et déviations

**TRN020** m² Déviation provisoire des installations.
Répercussion par m² de surface réhabilitée d'ouvrage, des travaux de déviation de l'infrastructure commune des télécommunications (ICT) constituée de: arrivée, canalisations et registre de lien, enceintes, canalisations et registres principaux et secondaires, registres de fin de réseau, canalisation intérieure d'utilisateur, registres de passage et registres de prise, en bâtiment collectif, avec un degré de complexité moyen, en maintenant le service de cette installation pendant la période de temps que durent les travaux.
Critère d'évaluation économique: Le prix comprend le repositionnement de l'installation sur son tracé initial une fois que les travaux sont terminés.
Inclut: Déviation de l'installation. Repositionnement de l'installation sur son tracé initial.
Critère pour le métré: Surface construite, mesurée selon documentation graphique du Projet.
Critère pour le mémoire: On mesurera la surface réellement exécutée selon les spécifications du Projet.

| Code | U | Désignation | Quantité | Prix | Montant |
|---|---|---|---|---|---|
| mo001 | h | Compagnon professionnel III/CP2 installateur en télécommunications. (main-d'œuvre) | 0.015 | 276.07 | 4.14 |
| mo056 | h | Ouvrier professionnel II/OP installateur en télécommunications. (main-d'œuvre) | 0.040 | 200.43 | 8.02 |
| % | % | Frais de chantier des unités d'ouvrage | 2 % | 12.16 | 0.24 |
|  |  | Coûts directs |  |  | 12.40 |
