# Extracteur pour salle de bain

- Propriété du fichier: CYPE INGENIEROS, S.A.
- Format: FIEBDC-3/2002
- Zone géographique: Maurice
- Devise: MUR
- Coûts indirects: 3.00 %
- Frais généraux: 13.00 %
- Bénéfice: 6.00 %
- TVA: 15.00 %

## T Équipements techniques

### TV Climatisation et ventilation

#### TVA Distribution d'air

**TVA090** U Extracteur pour salle de bain.
Extracteur pour salle de bain formé de ventilateur hélicoïdal extra-plat, vitesse 2350 tr/min, puissance maximale de 9 W, débit de décharge libre 80 m³/h, niveau de pression sonore de 33 dBA, de dimensions 121x94x121 mm, diamètre de sortie 94 mm, couleur blanche, moteur pour alimentation monophasée à 230 V et 50 Hz de fréquence. Comprend les accessoires et les éléments de fixation.
Inclut: Implantation. Mise en place et fixation. Connexion et contrôle de son bon fonctionnement.
Critère pour le métré: Nombre d'unités prévues, selon documentation graphique du Projet.
Critère pour le mémoire: On mesurera le nombre d'unités réellement exécutées selon les spécifications du Projet.

| Code | U | Désignation | Quantité | Prix | Montant |
|---|---|---|---|---|---|
| mt42ebs070a | U | Ventilateur hélicoïdal extra-plat, vitesse 2350 tr/min, puissance maximale de 9 W, débit de décharge libre 80 m³/h, niveau de pression sonore de 33 dBA, de dimensions 121x94x121 mm, diamètre de sortie 94 mm, couleur blanche, moteur pour alimentation monophasée à 230 V et 50 Hz de fréquence. (matériau) | 1.000 | 4122.54 | 4122.54 |
| mo003 | h | Compagnon professionnel III/CP2 électricien. (main-d'œuvre) | 0.245 | 276.07 | 67.64 |
| mo102 | h | Ouvrier professionnel II/OP électricien. (main-d'œuvre) | 0.245 | 200.43 | 49.11 |
| % | % | Frais de chantier des unités d'ouvrage | 2 % | 4239.29 | 84.79 |
|  |  | Coûts directs |  |  | 4324.08 |
