# Pièce pour conduit oblong

- Propriété du fichier: CYPE INGENIEROS, S.A.
- Format: FIEBDC-3/2002
- Zone géographique: Maurice
- Devise: MUR
- Coûts indirects: 3.00 %
- Frais généraux: 13.00 %
- Bénéfice: 6.00 %
- TVA: 15.00 %

## T Équipements techniques

### TV Climatisation et ventilation

#### TVA Distribution d'air

**TVA140** U Pièce pour conduit oblong.
Coude horizontal 30°, pour conduit oblong d'acier galvanisé, de 360x80 mm.
Inclut: Mise en place et fixation des pièces spéciales préfabriquées au réseau de conduits.
Critère pour le métré: Nombre d'unités prévues, selon documentation graphique du Projet.
Critère pour le mémoire: On mesurera le nombre d'unités réellement exécutées selon les spécifications du Projet.

| Code | U | Désignation | Quantité | Prix | Montant |
|---|---|---|---|---|---|
| mt42coa118aaa | U | Coude horizontal 30°, pour conduit oblong d'acier galvanisé, de 360x80 mm. (matériau) | 1.000 | 11334.34 | 11334.34 |
| mo013 | h | Compagnon professionnel III/CP2 monteur de conduits métalliques. (main-d'œuvre) | 0.122 | 276.07 | 33.68 |
| mo084 | h | Ouvrier professionnel II/OP monteur de conduits métalliques. (main-d'œuvre) | 0.122 | 200.80 | 24.50 |
| % | % | Frais de chantier des unités d'ouvrage | 2 % | 11392.52 | 227.85 |
|  |  | Coûts directs |  |  | 11620.37 |
