# Buse

- Propriété du fichier: CYPE INGENIEROS, S.A.
- Format: FIEBDC-3/2002
- Zone géographique: Maurice
- Devise: MUR
- Coûts indirects: 3.00 %
- Frais généraux: 13.00 %
- Bénéfice: 6.00 %
- TVA: 15.00 %

## T Équipements techniques

### TV Climatisation et ventilation

#### TVA Distribution d'air

**TVA300** U Buse.
Buse d'aluminium pour soufflage d'air, à longue portée, taille nominale 125 mm, orientable avec angle de +/- 30° (vers le haut ou vers le bas), peint de couleur RAL 9010, avec pièce de connexion latérale au conduit rectangulaire. Comprend les accessoires de montage et les éléments de fixation.
Inclut: Implantation. Réalisation d'une ouverture dans le conduit. Fixation du support des buses au conduit. Mise en place de la buse. Contrôle de son bon fonctionnement.
Critère pour le métré: Nombre d'unités prévues, selon documentation graphique du Projet.
Critère pour le mémoire: On mesurera le nombre d'unités réellement exécutées selon les spécifications du Projet.

| Code | U | Désignation | Quantité | Prix | Montant |
|---|---|---|---|---|---|
| mt42trx600cdcad | U | Buse d'aluminium pour soufflage d'air, à longue portée, taille nominale 125 mm, orientable avec angle de +/- 30° (vers le haut ou vers le bas), peint de couleur RAL 9010, avec pièce de connexion latérale au conduit rectangulaire. (matériau) | 1.000 | 15206.90 | 15206.90 |
| mo005 | h | Compagnon professionnel III/CP2 installateur de climatisation. (main-d'œuvre) | 0.284 | 276.07 | 78.40 |
| mo104 | h | Ouvrier professionnel II/OP installateur de climatisation. (main-d'œuvre) | 0.284 | 200.43 | 56.92 |
| % | % | Frais de chantier des unités d'ouvrage | 2 % | 15342.22 | 306.84 |
|  |  | Coûts directs |  |  | 15649.06 |
