# Habillage en maçonnerie de baignoire

- Propriété du fichier: CYPE INGENIEROS, S.A.
- Format: FIEBDC-3/2002
- Zone géographique: Maurice
- Devise: MUR
- Coûts indirects: 3.00 %
- Frais généraux: 13.00 %
- Bénéfice: 6.00 %
- TVA: 15.00 %

## T Équipements techniques

### TX Travaux généraux du maçon et du menuisier

#### TXH Habillages

**TXH010** m Habillage en maçonnerie de baignoire.
Habillage de baignoire avec des briques creuses simples en terre cuite, mise en place avec du mortier de ciment, confectionné sur chantier, dosage 1:6.
Inclut: Implantation et tracé dans le plancher des cloisons à réaliser. Mise en place des pièces par rangées à niveau. Mise en place des encadrements et des pré-encadrements. Réalisation des rencontres. Nettoyage du parement.
Critère pour le métré: Nombre d'unités prévues, selon documentation graphique du Projet.
Critère pour le mémoire: On mesurera le nombre d'unités réellement exécutées selon les spécifications du Projet.

| Code | U | Désignation | Quantité | Prix | Montant |
|---|---|---|---|---|---|
| mt04lcc010a | U | Brique creuse en terre cuite (mahón), à revêtir, 29x14x4 cm, pour utilisation en maçonnerie protégée (pièce en P), densité 860 kg/m³, selon NF EN 771-1. (matériau) | 18.000 | 14.72 | 264.96 |
| mt08aaa010a | m³ | Eau. (matériau) | 0.006 | 89.47 | 0.54 |
| mt01arg005a | t | Sable de carrière, pour mortier confectionné sur le chantier. (matériau) | 0.017 | 944.66 | 16.06 |
| mt08cem000a | kg | Ciment gris en sacs. (matériau) | 2.650 | 6.50 | 17.23 |
| mq06hor010 | h | Bétonnière électrique avec une capacité de gâchage de 160 l. (matériel) | 0.009 | 140.42 | 1.26 |
| mo020 | h | Compagnon professionnel III/CP2 construction. (main-d'œuvre) | 0.662 | 268.63 | 177.83 |
| mo113 | h | Ouvrier d'exécution I/OE1 construction. (main-d'œuvre) | 0.704 | 193.46 | 136.20 |
| % | % | Frais de chantier des unités d'ouvrage | 2 % | 614.08 | 12.28 |
|  |  | Coûts directs |  |  | 626.36 |
