# Mur de clôture en béton

- Propriété du fichier: CYPE Ingenieros S.A.
- Format: FIEBDC-3/2016
- Logiciel: Générateur de prix de la construction. CYPE Ingenieros, S.A.
- Date: 30/01/2025
- Zone géographique: Maurice
- Devise: MUR
- Coûts indirects: 3 %
- Frais généraux: 13 %
- Bénéfice: 6 %
- TVA: 15 %

## A VRD et aménagements extérieurs

### AL Clôtures et divisions

#### ALM Murs

**ALM020** m Mur de clôture en béton.
Clôture constituée de mur continu en béton armé, de 1 m de hauteur et 15 cm d'épaisseur, réalisé avec béton confectionné sur le chantier BCN: CPJ-CEM II/A 32,5 - TP - B 30 - 15/25 - E: 2a - BA - P 18-305, coulage avec des moyens manuels, et treillis soudé 100x100 mm et Ø 4,0-4,0 mm, en acier Fe E 500; montage et démontage du système de coffrage récupérable métallique pour finition visible. Comprend les profilés chanfreins pour le biseautage des bords et les séparateurs.
Inclut: Nettoyage et préparation de la surface d'appui. Implantation. Mise en place et aplomb du treillis soudé avec des séparateurs homologués. Mise en place des profilés chanfreins dans le coffrage. Montage du système de coffrage du muret. Réalisation des joints. Préparation du béton. Coulage et compactage du béton. Démontage du système de coffrage. Séchage du béton.
Critère pour le métré: Longueur mesurée selon documentation graphique du Projet, en déduisant la largeur de passage des portes et des portails.
Critère pour le mémoire: On mesurera la longueur réellement exécutée selon les spécifications du Projet, en déduisant la largeur de passage des portes et des portails.

| Code | U | Désignation | Quantité | Prix | Montant |
|---|---|---|---|---|---|
| mt07aco020d | U | Séparateur homologué pour murs. (matériau) | 2.4 | 4.16 | 9.984 |
| mt08eme030c | m² | Système de coffrage à deux faces, pour les murs, constitué de panneaux métalliques modulaires, jusqu'à 3 m de hauteur, y compris les éléments de réservation pour le passage des installations. (matériau) | 2 | 1271.12 | 2542.240 |
| mt07ame100bca | m² | Treillis soudé 100x100 mm, fils porteurs de 4 mm de diamètre et fils de répartition de 4 mm de diamètre, en acier Fe E 500. (matériau) | 1.1 | 122.55 | 134.805 |
| mt08var040a | U | Profilé chanfrein en PVC, de plusieurs dimensions et 2500 mm de longueur. (matériau) | 1 | 32.81 | 32.810 |
| mt08aaa010a | m³ | Eau. (matériau) | 0.028 | 89.47 | 2.505 |
| mt01arg000a | m³ | Sable criblé. (matériau) | 0.06 | 1321.47 | 79.288 |
| mt01arg001ar | m³ | Gros granulats homogénéisés, de taille maximale 15/25 mm. (matériau) | 0.113 | 1411.21 | 159.467 |
| mt08cem000a | kg | Ciment gris en sacs. (matériau) | 72.45 | 6.5 | 470.925 |
| mq06hor010 | h | Bétonnière électrique avec une capacité de gâchage de 160 l. (matériel) | 0.11 | 140.42 | 15.446 |
| mo042 | h | Compagnon professionnel III/CP2 du béton. (main-d'œuvre) | 0.41 | 279.56 | 114.620 |
| mo089 | h | Ouvrier professionnel II/OP du béton. (main-d'œuvre) | 0.41 | 208.85 | 85.629 |
| mo113 | h | Ouvrier d'exécution I/OE1 construction. (main-d'œuvre) | 0.208 | 193.46 | 40.240 |
| mo112 | h | Ouvrier d'exécution I/OE2 construction. (main-d'œuvre) | 0.218 | 196.67 | 42.874 |
| % | % | Frais de chantier des unités d'ouvrage | 2 % | 3730.833 | 74.617 |
|  |  | Coûts directs |  |  | 3805.450 |

Déchets:
- pose: mt08eme030c; facteur de déchet 1
- pose: mt07ame100bca; facteur de déchet 0.0232939
- pose: mt08var040a Profilé chanfrein en PVC, de plusieurs dimensions et 2500 mm de longueur; facteur de déchet 1
- pose: mt01arg000a Sable criblé; facteur de déchet 0.003
- pose: mt01arg001ar Gros granulats homogénéisés, de taille maximale 15/25 mm; facteur de déchet 0.00662338
- pose: mt08cem000a Ciment gris en sacs; facteur de déchet 0.00756

## Ressources

**mt07aco020d** U Séparateur homologué pour murs
Données techniques: Coût énergétique 1.105 MJ; Émission de CO2 0.114 kg
Déchets:
- emballage: re150101 Emballages en papier et en carton. (composant de déchet); quantité 0.072 kg; Code CED 15 01 01; Masse de l'élément 1 kg; Volume 0.001333 m3

**mt08eme030c** m² Système de coffrage à deux faces
Données techniques: Coût énergétique 11.010 MJ; Émission de CO2 0.571 kg; Code CED 17 04 05; Masse de l'élément 1.12 kg; Volume 0.000533 m3

**mt07ame100bca** m² Treillis soudé 100x100 mm
Données techniques: Coût énergétique 53.899 MJ; Émission de CO2 0.018 kg; Code CED 17 04 05; Masse de l'élément 1.824 kg; Volume 0.000869 m3

**mt08var040a** U Profilé chanfrein en PVC, de plusieurs dimensions et 2500 mm de longueur
Données techniques: Coût énergétique 7.989 MJ; Émission de CO2 0.906 kg; Code CED 17 02 03; Masse de l'élément 0.18 kg; Volume 0.0003 m3
Déchets:
- emballage: re150101 Emballages en papier et en carton; quantité 0.032 kg

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton; quantité 0.014 kg
- emballage: re170201 Bois. (composant de déchet); quantité 0.001 kg; Code CED 17 02 01; Masse de l'élément 1 kg; Volume 0.000909 m3
- emballage: re170203 Plastique. (composant de déchet); quantité 0.003 kg; Code CED 17 02 03; Masse de l'élément 1 kg; Volume 0.001667 m3
