# Clôture en bois

- Propriété du fichier: CYPE Ingenieros S.A.
- Format: FIEBDC-3/2016
- Logiciel: Générateur de prix de la construction. CYPE Ingenieros, S.A.
- Date: 30/01/2025
- Zone géographique: Maurice
- Devise: MUR
- Coûts indirects: 3 %
- Frais généraux: 13 %
- Bénéfice: 6 %
- TVA: 15 %

## A VRD et aménagements extérieurs

### AL Clôtures et divisions

#### ALO Clôture en bois

**ALO010** m Clôture en bois.
Clôture en bois de pin traité en autoclave avec des sels hydrosolubles, avec classe d'emploi 4 selon NF EN 335, constituée de montants rectangulaires de 7x7 cm et 120 cm de hauteur séparés de 25 cm entre eux, contreventés avec rondins tournés de 8 cm de diamètre et appuyés sur une base réalisée avec semelles d'assise de 20x10 cm, fixée à la fondation avec vis structurales en acier zingué.
Inclut: Implantation et marquage des axes. Coupe et assemblage des pièces. Mise en place et fixation provisoire de la clôture. Aplomb et nivellement. Fixation définitive de la clôture.
Critère pour le métré: Longueur mesurée aux axes, selon documentation graphique du Projet.
Critère pour le mémoire: On mesurera, aux axes, la longueur réellement exécutée selon les spécifications du Projet.

| Code | U | Désignation | Quantité | Prix | Montant |
|---|---|---|---|---|---|
| mt18mva160a | m | Montant rectangulaire en bois de pin, de 7x7 cm, traité en autoclave avec des sels hydrosolubles, avec classe d'emploi 4 selon NF EN 335. (matériau) | 4.8 | 255.02 | 1224.096 |
| mt18bma010n | m | Semelle d'assise en bois de pin, de 20x10 cm, traité en autoclave avec des sels hydrosolubles, avec classe d'emploi 4 selon NF EN 335, pour la base d'appui d'une clôture en bois. (matériau) | 1 | 521.88 | 521.880 |
| mt18bma031a | m | Rondin fait au tour en bois de pin traité en autoclave avec des sels hydrosolubles, avec classe d'emploi 4 selon NF EN 335, de 8 cm de diamètre. (matériau) | 2 | 186.39 | 372.780 |
| mt07emr100aB | U | Vis structurale en acier zingué, avec rondelle, de 12 mm de diamètre et 160 mm de longueur, à tête hexagonale, à visser directement dans le perçage réalisé dans le béton. (matériau) | 3 | 425.51 | 1276.530 |
| mo048 | h | Compagnon professionnel III/CP2 charpentier bois. (main-d'œuvre) | 0.231 | 279.56 | 64.578 |
| mo095 | h | Ouvrier professionnel II/OP charpentier bois. (main-d'œuvre) | 0.462 | 208.85 | 96.489 |
| % | % | Frais de chantier des unités d'ouvrage | 2 % | 3556.353 | 71.127 |
|  |  | Coûts directs |  |  | 3627.480 |

Déchets:
- pose: mt18mva160a; facteur de déchet 0.0125656
- pose: mt18bma010n; facteur de déchet 0.00992418
- pose: mt18bma031a; facteur de déchet 0.013245

## Ressources

**mt18mva160a** m Montant rectangulaire en bois de pin
Données techniques: Coût énergétique 226.015 MJ; Émission de CO2 -3.607 kg; Code CED 17 02 01; Masse de l'élément 2.7 kg; Volume 0.002455 m3
Déchets:
- emballage: re170203 Plastique. (composant de déchet); quantité 0.002 kg; Code CED 17 02 03; Masse de l'élément 1 kg; Volume 0.001667 m3

**mt18bma010n** m Semelle d'assise en bois de pin
Données techniques: Coût énergétique 682.250 MJ; Émission de CO2 -20.778 kg; Code CED 17 02 01; Masse de l'élément 11 kg; Volume 0.01 m3
Déchets:
- emballage: re170203 Plastique; quantité 0.003 kg

**mt18bma031a** m Rondin fait au tour en bois de pin traité en autoclave avec des sels hydrosolubles
Données techniques: Coût énergétique 173.804 MJ; Émission de CO2 -5.282 kg; Code CED 17 02 01; Masse de l'élément 2.8 kg; Volume 0.002545 m3
Déchets:
- emballage: re170203 Plastique; quantité 0.002 kg
