# Imperméabilisation d'un réservoir d'eau avec un revêtement synthétique

- Propriété du fichier: CYPE Ingenieros S.A.
- Format: FIEBDC-3/2016
- Logiciel: Générateur de prix de la construction. CYPE Ingenieros, S.A.
- Date: 30/01/2025
- Zone géographique: Maurice
- Devise: MUR
- Coûts indirects: 3 %
- Frais généraux: 13 %
- Bénéfice: 6 %
- TVA: 15 %

## A VRD et aménagements extérieurs

### AN Étanchéité

#### ANR Réservoirs, bassins et piscines

**ANR050** m² Imperméabilisation d'un réservoir d'eau avec un revêtement synthétique.
Imperméabilisation de réservoir d'eau constitué d'un mur de surface lisse en béton, éléments préfabriqués en béton ou enduits de mortier riche en ciment, avec deux couches de revêtement élastique bicomposant, à base de polyuréthane sans dissolvants, avec certificat de potabilité, avec un rendement de 0,4 kg/m², diluées avec 13% de diluante, à base de xylène; application préalable d'une couche d'impression bicomposant, à base de polyuréthane, et scellement de l'imperméabilisation avec vernis élastique bicomposant, couleur RAL 7035, à base de polyuréthane aliphatique et dissolvants, avec résistance aux rayons UV.
Inclut: Nettoyage et préparation de la surface. Application de la couche d'apprêt. Application de l'imperméabilisant. Application de la couche de scellement.
Critère pour le métré: Surface mesurée selon documentation graphique du Projet.
Critère pour le mémoire: On mesurera la surface réellement exécutée selon les spécifications du Projet.

| Code | U | Désignation | Quantité | Prix | Montant |
|---|---|---|---|---|---|
| mt15igp071b | kg | Impression bicomposant, à base de polyuréthane. (matériau) | 0.5 | 1090.04 | 545.020 |
| mt15igp070b | kg | Revêtement élastique bicomposant, à base de polyuréthane sans dissolvants, avec certificat de potabilité. (matériau) | 0.4 | 1350.66 | 540.264 |
| mt15igp002a | l | Diluante, à base de xylène. (matériau) | 0.052 | 312.52 | 16.251 |
| mt15igp034f | kg | Vernis élastique bicomposant, couleur RAL 7035, à base de polyuréthane aliphatique et dissolvants, avec résistance aux rayons UV. (matériau) | 0.2 | 1430.68 | 286.136 |
| mo032 | h | Compagnon professionnel III/CP2 poseur de produits imperméabilisants. (main-d'œuvre) | 0.478 | 268.63 | 128.405 |
| mo070 | h | Ouvrier professionnel II/OP poseur de produits imperméabilisants. (main-d'œuvre) | 0.478 | 200.8 | 95.982 |
| % | % | Frais de chantier des unités d'ouvrage | 2 % | 1612.058 | 32.241 |
|  |  | Coûts directs |  |  | 1644.299 |

Déchets:
- pose: mt15igp071b Impression bicomposant, à base de polyuréthane; facteur de déchet 0.03
- pose: mt15igp070b Revêtement élastique bicomposant, à base de polyuréthane sans dissolvants, avec certificat de potabilité; facteur de déchet 0.035
- pose: mt15igp034f; facteur de déchet 0.0275

## Ressources

**mt15igp071b** kg Impression bicomposant, à base de polyuréthane
Données techniques: Coût énergétique 144.471 MJ; Émission de CO2 7.014 kg; Code CED 17 09 04; Masse de l'élément 1 kg; Volume 0.000667 m3
Déchets:
- emballage: re170203 Plastique. (composant de déchet); quantité 0.003 kg; Code CED 17 02 03; Masse de l'élément 1 kg; Volume 0.001667 m3

**mt15igp070b** kg Revêtement élastique bicomposant, à base de polyuréthane sans dissolvants, avec certificat de potabilité
Données techniques: Coût énergétique 60.396 MJ; Émission de CO2 2.377 kg; Code CED 17 09 04; Masse de l'élément 1 kg; Volume 0.000667 m3
Déchets:
- emballage: re150104 Emballages métalliques. (composant de déchet); quantité 0.247 kg; Code CED 15 01 04; Masse de l'élément 1 kg; Volume 0.001667 m3
- emballage: re170203 Plastique; quantité 0.071 kg

**mt15igp034f** kg Vernis élastique bicomposant
Données techniques: Coût énergétique 32.566 MJ; Émission de CO2 1.931 kg; Code CED 08 01 11; Masse de l'élément 1 kg; Volume 0.001111 m3
Déchets:
- emballage: re150104 Emballages métalliques; quantité 0.08 kg
