# Chargement des terres

- Propriété du fichier: CYPE Ingenieros S.A.
- Format: FIEBDC-3/2016
- Logiciel: Générateur de prix de la construction. CYPE Ingenieros, S.A.
- Date: 30/01/2025
- Zone géographique: Maurice
- Devise: MUR
- Coûts indirects: 3 %
- Frais généraux: 13 %
- Bénéfice: 6 %
- TVA: 15 %

## A VRD et aménagements extérieurs

### AT Terrassement

#### ATT Transport des terres

**ATT020** m³ Chargement des terres.
Chargement des terres provenant d'excavations, avec des moyens mécaniques, dans le camion.
Critère d'évaluation économique: Le prix comprend le temps d'attente sur chantier pendant les opérations de charge, mais il ne comprend pas le transport.
Inclut: Chargement des terres.
Critère pour le métré: Volume mesuré sur les sections théoriques des excavations, chacune d'elles étant augmentée par le coefficient de foisonnement correspondant, selon le type de terrain considéré.
Critère pour le mémoire: On mesurera, y compris le foisonnement, le volume de terres réellement transporté selon les spécifications du Projet.

| Code | U | Désignation | Quantité | Prix | Montant |
|---|---|---|---|---|---|
| mq01ret020a | h | Rétro chargeuse sur pneus, de 64 kW. (matériel) | 0.061 | 1573.62 | 95.991 |
| mq04cab010c | h | Camion à benne basculante de 12 t de charge, de 162 kW. (matériel) | 0.061 | 1831.18 | 111.702 |
| % | % | Frais de chantier des unités d'ouvrage | 2 % | 207.693 | 4.154 |
|  |  | Coûts directs |  |  | 211.847 |
