# Verrière de plaques translucides, dans toiture terrasse

- Propriété du fichier: CYPE Ingenieros S.A.
- Format: FIEBDC-3/2016
- Logiciel: Générateur de prix de la construction. CYPE Ingenieros, S.A.
- Date: 30/01/2025
- Zone géographique: Maurice
- Devise: MUR
- Coûts indirects: 3 %
- Frais généraux: 13 %
- Bénéfice: 6 %
- TVA: 15 %

## E Enveloppe et finition extérieure

### EM Menuiseries extérieures

#### EMV Verrières

**EMV010** m² Verrière de plaques translucides, dans toiture terrasse.
Verrière à un pan dans toiture terrasse, avec plaque alvéolaire translucide plane en polycarbonate cellulaire, de 6 mm d'épaisseur, incolore, conductivité thermique 3,56 W/(mK), Euroclasse B-s1, d0 de réaction au feu, selon NF EN 13501-1, avec une transmission de luminosité de 82%, en fournissant une isolation acoustique de 17 dB. Comprend les accessoires de fixation des plaques et le silicone neutre oxymique, pour le scellement des joints.
Critère d'évaluation économique: Le prix ne comprend pas la structure support.
Inclut: Mise en place et fixation des plaques. Résolution du périmètre intérieur et extérieur de l'ensemble. Scellement élastique des joints.
Critère pour le métré: Surface du versant mesurée en grandeur réelle, selon documentation graphique du Projet.
Critère pour le mémoire: On mesurera, en grandeur réelle, la surface réellement exécutée selon les spécifications du Projet.

| Code | U | Désignation | Quantité | Prix | Montant |
|---|---|---|---|---|---|
| mt21lpc010a | m² | Plaque alvéolaire translucide plane en polycarbonate cellulaire, de 6 mm d'épaisseur, incolore, conductivité thermique 3,56 W/(mK), Euroclasse B-s1, d0 de réaction au feu, selon NF EN 13501-1, avec une transmission de luminosité de 82%, en fournissant une isolation acoustique de 17 dB et avec traitement aux rayons UV sur les deux faces. (matériau) | 1.05 | 1061.12 | 1114.176 |
| mt21lpc030 | U | Kit d'accessoires de fixation, pour plaques en polycarbonate cellulaire, dans les verrières, constitué de vis autoformeuses en acier inoxydable, rondelle en aluminium et EPDM pièces de protection en polypropylène pour montage sous pression, ruban autoadhésif et les profilés de fermeture latérale. (matériau) | 0.2 | 2160 | 432.000 |
| mt22www050a | U | Cartouche de 300 ml de silicone neutre oxymique, à élasticité permanente et séchage rapide, couleur blanche, intervalle de température de travail de -60 à 150°C, avec résistance aux rayons UV, dureté Shore A approchée de 22, selon NF EN ISO 868 et élongation à la rupture >= 800%, selon NF EN ISO 8339. (matériau) | 0.2 | 329.57 | 65.914 |
| mo011 | h | Compagnon professionnel III/CP2 monteur. (main-d'œuvre) | 0.189 | 276.07 | 52.177 |
| mo080 | h | Ouvrier professionnel II/OP monteur. (main-d'œuvre) | 0.189 | 200.8 | 37.951 |
| % | % | Frais de chantier des unités d'ouvrage | 2 % | 1702.218 | 34.044 |
|  |  | Coûts directs |  |  | 1736.262 |

Déchets:
- pose: mt22www050a; facteur de déchet 0.06

## Ressources

**mt21lpc010a** m² Plaque alvéolaire translucide plane en polycarbonate cellulaire
Données techniques: Coût énergétique 170.826 MJ; Émission de CO2 11.738 kg
Déchets:
- emballage: re150101 Emballages en papier et en carton. (composant de déchet); quantité 0.06 kg; Code CED 15 01 01; Masse de l'élément 1 kg; Volume 0.001333 m3

**mt22www050a** U Cartouche de 300 ml de silicone neutre oxymique
Données techniques: Coût énergétique 61.288 MJ; Émission de CO2 2.605 kg; Code CED 17 09 04; Masse de l'élément 0.3 kg; Volume 0.0002 m3
Déchets:
- emballage: re170203 Plastique. (composant de déchet); quantité 0.1 kg; Code CED 17 02 03; Masse de l'élément 1 kg; Volume 0.001667 m3
