# Peinture Pliolite sur parement extérieur

- Propriété du fichier: CYPE Ingenieros S.A.
- Format: FIEBDC-3/2016
- Logiciel: Générateur de prix de la construction. CYPE Ingenieros, S.A.
- Date: 30/01/2025
- Zone géographique: Maurice
- Devise: MUR
- Coûts indirects: 3 %
- Frais généraux: 13 %
- Bénéfice: 6 %
- TVA: 15 %

## E Enveloppe et finition extérieure

### EP Peintures

#### EPL Peintures Pliolite

**EPL010** m² Peinture Pliolite sur parement extérieur.
Application manuelle de deux couches de peinture Pliolite, couleur blanche, finition mate, texture lisse, (rendement: 0,09 l/m² chaque couche); application préalable d'une couche d'impression acrylique régulière de l'absorption, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs010d | l | Impression acrylique, régulant l'absorption, perméable à la vapeur d'eau et résistante aux alcalis, à appliquer à la brosse, au rouleau ou au pistolet. (matériau) | 0.075 | 500.85 | 37.564 |
| mt27pii040r | l | Peinture pour extérieur, à base de résines de Pliolite et dissolvants organiques, couleur blanche, finition mate, texture lisse, perméable à la vapeur d'eau et résistante aux rayons UV et aux alcalis; à appliquer à la brosse, au rouleau ou au pistolet, selon NF EN 1504-2. (matériau) | 0.18 | 1245.26 | 224.147 |
| mo038 | h | Compagnon professionnel III/CP2 peintre. (main-d'œuvre) | 0.204 | 268.63 | 54.801 |
| mo076 | h | Ouvrier professionnel II/OP peintre. (main-d'œuvre) | 0.204 | 200.8 | 40.963 |
| % | % | Frais de chantier des unités d'ouvrage | 2 % | 357.475 | 7.150 |
|  |  | Coûts directs |  |  | 364.625 |

Déchets:
- pose: mt27pfs010d; facteur de déchet 0.0512581
- pose: mt27pii040r; facteur de déchet 0.0275

## Ressources

**mt27pfs010d** l Impression acrylique
Données techniques: Coût énergétique 79.474 MJ; Émission de CO2 3.025 kg; Code CED 17 09 04; Masse de l'élément 1.05 kg; Volume 0.0007 m3
Déchets:
- emballage: re150104 Emballages métalliques. (composant de déchet); quantité 0.048 kg; Code CED 15 01 04; Masse de l'élément 1 kg; Volume 0.001667 m3

**mt27pii040r** l Peinture pour extérieur
Données techniques: Coût énergétique 43.795 MJ; Émission de CO2 2.164 kg; Code CED 08 01 11; Masse de l'élément 1.5 kg; Volume 0.001667 m3
Déchets:
- emballage: re170203 Plastique. (composant de déchet); quantité 0.032 kg; Code CED 17 02 03; Masse de l'élément 1 kg; Volume 0.001667 m3
