# Toiture terrasse chaude, accessible, avec revêtement de sol fixe, type inversée, pour trafic piéton privé. Imperméabilisation avec des membranes bitumineuses, de type bicouche

- Propriété du fichier: CYPE Ingenieros S.A.
- Format: FIEBDC-3/2016
- Logiciel: Générateur de prix de la construction. CYPE Ingenieros, S.A.
- Date: 30/01/2025
- Zone géographique: Maurice
- Devise: MUR
- Coûts indirects: 3 %
- Frais généraux: 13 %
- Bénéfice: 6 %
- TVA: 15 %

## E Enveloppe et finition extérieure

### ET Couvertures de toitures terrasses

#### ETC Toitures chaudes accessibles avec revêtement de sol fixe

**ETC170** m² Toiture terrasse chaude, accessible, avec revêtement de sol fixe, type inversée, pour trafic piéton privé. Imperméabilisation avec des membranes bitumineuses, de type bicouche.
Toiture terrasse chaude, accessible, avec revêtement de sol fixe, type inversée, pente de 1% à 5%, pour trafic piéton privé. FORME DE PENTES: via l'enceinte au niveau des noues, des arêtiers et des joints, avec des murets de brique creuse courante en terre cuite et couche d'argile expansée, déversée à sec et consolidée à sa surface avec du lait de ciment, en fournissant une résistance à la compression de 1 MPa et avec une conductivité thermique de 0,087 W/(mK), avec épaisseur moyenne de 10 cm; avec couche de régularisation de mortier de ciment, confectionné sur chantier, dosage 1:6 de 4 cm d'épaisseur, finition talochée; IMPERMÉABILISATION: type bicouche, adhérée, composée de membrane en bitume modifié par élastomère SBS, LBM(SBS)-30-FV, impression préalable avec émulsion bitumineuse anionique avec charges, et membrane en bitume modifié par élastomère SBS, LBM(SBS)-30-FP adhérée à la précédente avec un chalumeau, sans coïncidence des joints; COUCHE SÉPARATRICE SOUS ISOLANT: géotextile non tissé composé de fibres de polyester unies par aiguilletage, (150 g/m²); ISOLATION THERMIQUE: panneau rigide en polystyrène extrudé, à surface lisse et usinage latéral à feuillures mi-bois, de 40 mm d'épaisseur, résistance à la compression >= 300 kPa; COUCHE SEPARATRICE SOUS COUCHE DE RENFORT: géotextile non tissé composé de fibres de polyester unies par aiguilletage, (150 g/m²); COUCHE DE RENFORT: mortier de ciment CEM II/B-P 32,5 N type M-10 de 4 cm d'épaisseur; COUCHE SÉPARATRICE SOUS PROTECTION: géotextile non tissé composé de fibres de polyester unies par aiguilletage, (200 g/m²); COUCHE DE PROTECTION: revêtement de sol en carreaux céramiques en grès rustique, 20x20 cm pose en couche mince avec du mortier-colle de prise normale, C1 sans aucune caractéristique supplémentaire, couleur grise, sur une couche de régularisation de mortier de ciment, confectionné sur chantier, dosage 1:6, de 4 cm d'épaisseur, jointoiement avec du mortier de joints cémenteux amélioré, avec absorption d'eau réduite et résistance élevée à l'abrasion type CG 2 W A, couleur blanche, pour joints de 2 à 15 mm.
Critère d'évaluation économique: Le prix ne comprend ni l'exécution et le scellement des joints ni l'exécution des arrêts aux rencontres avec les parements et les écoulements.
Inclut: Implantation des points singuliers. Implantation des pentes et traçage des noues, des faîtages et des jonctions. Réalisation des pentes via l'enceinte au niveau des noues, des arêtiers et des joints, avec des murets de brique. Remplissage des joints avec du polystyrène expansé. Déversement à sec de l'argile expansée jusqu'à atteindre le niveau supérieur des murets, et consolidation avec un lait de ciment. Coulage, extension et réglage du mortier de régularisation. Nettoyage et préparation de la surface. Application de l'émulsion bitumineuse. Mise en place de l'imperméabilisation. Mise en place de la couche séparatrice sous isolant. Révision de la surface de base dans laquelle est réalisée la fixation de l'isolant conformément aux exigences de la technique à utiliser. Découpe, ajustement et mise en place de l'isolant. Mise en place de la couche séparatrice sous la couche de renfort. Réalisation de la base en mortier. Mise en place de la couche séparatrice sous protection. Déversement, extension et réglage du matériau de fixation ou de nivellement. Implantation des joints du revêtement de sol. Implantation du revêtement et de la bordure des joints et des points singuliers. Mise en place des carreaux avec joints larges. Scellement des joints du revêtement de sol et des joints périphériques. Jointoiement du revêtement.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3 | 18.12 | 54.360 |
| mt01arl030a | m³ | Argile expansée, fournie en sacs, selon NF EN 13055-1. (matériau) | 0.1 | 7583.04 | 758.304 |
| mt09lec020b | m³ | Lait de ciment CEM II/B-P 32,5 N 1/3. (matériau) | 0.01 | 6716.46 | 67.165 |
| mt16pea020b | m² | Panneau rigide en polystyrène expansé, selon NF EN 13163, usinage latéral droit, de 20 mm d'épaisseur, résistance thermique 0,55 m²K/W, conductivité thermique 0,036 W/(mK), pour joint de dilatation. (matériau) | 0.01 | 93.37 | 0.934 |
| mt08aaa010a | m³ | Eau. (matériau) | 0.016 | 89.47 | 1.432 |
| mt01arg005a | t | Sable de carrière, pour mortier confectionné sur le chantier. (matériau) | 0.13 | 944.66 | 122.806 |
| mt08cem000a | kg | Ciment gris en sacs. (matériau) | 20 | 6.5 | 130.000 |
| mt14lba010c | m² | Membrane en bitume modifié par élastomère SBS, LBM(SBS)-30-FP, de 2,5 mm d'épaisseur, masse nominale 3 kg/m², avec une armature de feutre de polyester non tissé de 160 g/m², de surface non protégée. Selon NF EN 13707. (matériau) | 1.1 | 385.92 | 424.512 |
| mt14lba010a | m² | Membrane en bitume modifié par élastomère SBS, LBM(SBS)-30-FV, de 2,5 mm d'épaisseur, masse nominale 3 kg/m², avec une armature de feutre en fibre de verre de 60 g/m², de surface non protégée. Selon NF EN 13707. (matériau) | 1.1 | 334.56 | 368.016 |
| mt14iea020c | kg | Émulsion bitumineuse anionique avec charges. (matériau) | 0.3 | 229.8 | 68.940 |
| mt14gsa020bc | m² | Géotextile non tissé composé de fibres de polyester unies par aiguilletage, avec une résistance à la traction longitudinale de 1,88 kN/m, une résistance à la traction transversale de 1,49 kN/m, une ouverture de cône à l'essai de perforation dynamique selon NF EN ISO 13433 inférieure à 40 mm, résistance CBR au poinçonnement 0,3 kN et une masse surfacique de 150 g/m², selon NF EN 13252. (matériau) | 2.1 | 47.31 | 99.351 |
| mt16pxa010aaq | m² | Panneau rigide en polystyrène extrudé, selon NF EN 13164, à surface lisse et usinage latéral à feuillures mi-bois, de 40 mm d'épaisseur, résistance à la compression >= 300 kPa, résistance thermique 1,2 m²K/W, conductivité thermique 0,033 W/(mK), Euroclasse E de réaction au feu selon NF EN 13501-1, avec code de désignation XPS-EN 13164-T1-CS(10/Y)300-DS(70,90)-DLT(2)5-CC(2/1,5/50)125-WL(T)0,7-WD(V)3-FTCD1. (matériau) | 1.05 | 547.25 | 574.613 |
| mt09mor010e | m³ | Mortier de ciment CEM II/B-P 32,5 N type M-10, confectionné sur site avec 380 kg/m³ de ciment et une proportion en volume 1/4. (matériau) | 0.04 | 7951.19 | 318.048 |
| mt14gsa020ce | m² | Géotextile non tissé composé de fibres de polyester unies par aiguilletage, avec une résistance à la traction longitudinale de 1,63 kN/m, une résistance à la traction transversale de 2,08 kN/m, une ouverture de cône à l'essai de perforation dynamique selon NF EN ISO 13433 inférieure à 27 mm, résistance CBR au poinçonnement 0,4 kN et une masse surfacique de 200 g/m², selon NF EN 13252. (matériau) | 1.05 | 64.88 | 68.124 |
| mt09mcr021g | kg | Mortier-colle de prise normale, C1, selon NF EN 12004, couleur grise. (matériau) | 4 | 20.88 | 83.520 |
| mt18bcr010he800 | m² | Carreau céramique en grès rustique, 20x20 cm, 8,00Rp./m², capacité d'absorption en eau 3%<=E<6%, groupe AII, selon NF EN 14411, résistance au glissement supérieur à 45 selon DIN CEN/TS 12633. (matériau) | 1.05 | 401 | 421.050 |
| mt18acc050b | U | Croisillons en PVC pour séparation entre 3 et 15 mm. (matériau) | 14 | 1.74 | 24.360 |
| mt18rcr010a300 | m | Plinthe céramique en grès rustique, de 7 cm de largeur, 3,00Rp./m. (matériau) | 0.4 | 150.38 | 60.152 |
| mt09mcp020bB | kg | Mortier de joints cémenteux amélioré, avec absorption d'eau réduite et résistance élevée à l'abrasion, type CG2 W A, selon NF EN 13888, couleur blanche, pour joints de 2 à 15 mm, à base de ciment à haute résistance, granulats sélectionnés, additifs spéciaux et pigments, avec effet antimoisissure et effet préventif des efflorescences, hydrofugeant, spécial pour le jointoiement de tout type de pièces céramiques et pierres naturelles dans les zones de prolifération de micro-organismes. (matériau) | 0.03 | 101.37 | 3.041 |
| mq06hor010 | h | Bétonnière électrique avec une capacité de gâchage de 160 l. (matériel) | 0.065 | 140.42 | 9.127 |
| mo020 | h | Compagnon professionnel III/CP2 construction. (main-d'œuvre) | 0.111 | 268.63 | 29.818 |
| mo113 | h | Ouvrier d'exécution I/OE1 construction. (main-d'œuvre) | 1.151 | 193.46 | 222.672 |
| mo029 | h | Compagnon professionnel III/CP2 poseur de membranes d'étanchéité. (main-d'œuvre) | 0.285 | 268.63 | 76.560 |
| mo067 | h | Ouvrier professionnel II/OP poseur de membranes d'étanchéité. (main-d'œuvre) | 0.285 | 200.8 | 57.228 |
| mo054 | h | Compagnon professionnel III/CP2 poseur d'isolants rigides ou flexibles. (main-d'œuvre) | 0.062 | 276.07 | 17.116 |
| mo101 | h | Ouvrier professionnel II/OP poseur d'isolants rigides ou flexibles. (main-d'œuvre) | 0.062 | 200.8 | 12.450 |
| mo023 | h | Compagnon professionnel III/CP2 carreleur en revêtements de sols. (main-d'œuvre) | 0.495 | 268.63 | 132.972 |
| mo061 | h | Ouvrier professionnel II/OP carreleur en revêtements de sols. (main-d'œuvre) | 0.248 | 200.8 | 49.798 |
| % | % | Frais de chantier des unités d'ouvrage | 2 % | 4256.469 | 85.129 |
|  |  | Coûts directs |  |  | 4341.598 |

Déchets:
- pose: mt04lcc010c; facteur de déchet 0.0310799
- pose: mt01arl030a Argile expansée, fournie en sacs, selon NF EN 13055-1; facteur de déchet 0.003
- pose: mt09lec020b Lait de ciment CEM II/B-P 32,5 N 1/3; facteur de déchet 0.00109794
- pose: mt16pea020b; facteur de déchet 0.048
- pose: mt01arg005a Sable de carrière, pour mortier confectionné sur le chantier; facteur de déchet 0.00501329
- pose: mt08cem000a Ciment gris en sacs; facteur de déchet 0.00756
- pose: mt14lba010c; facteur de déchet 0.07
- pose: mt14lba010a; facteur de déchet 0.07
- pose: mt14iea020c Émulsion bitumineuse anionique avec charges; facteur de déchet 0.007
- pose: mt14gsa020bc; facteur de déchet 0.07
- pose: mt16pxa010aaq; facteur de déchet 0.048
- pose: mt09mor010e; facteur de déchet 0.0036
- pose: mt14gsa020ce; facteur de déchet 0.07
- pose: mt09mcr021g Mortier-colle de prise normale, C1, selon NF EN 12004, couleur grise; facteur de déchet 0.07
- pose: mt18bcr010he800; facteur de déchet 0.0374205
- pose: mt18rcr010a300 Plinthe céramique en grès rustique, de 7 cm de largeur, 3,00Rp./m; facteur de déchet 0.0385
- pose: mt09mcp020bB; facteur de déchet 0.07

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt01arl030a** m³ Argile expansée, fournie en sacs, selon NF EN 13055-1
Données techniques: Coût énergétique 1051.540 MJ; Émission de CO2 67.918 kg; Code CED 01 04 09; Masse de l'élément 350 kg; Volume 0.21875 m3
Déchets:
- emballage: re170203 Plastique; quantité 1.75 kg

**mt09lec020b** m³ Lait de ciment CEM II/B-P 32,5 N 1/3
Données techniques: Coût énergétique 1496.088 MJ; Émission de CO2 280.517 kg; Code CED 17 01 01; Masse de l'élément 566.7 kg; Volume 0.3778 m3

**mt16pea020b** m² Panneau rigide en polystyrène expansé
Données techniques: Coût énergétique 57.501 MJ; Émission de CO2 1.999 kg; Code CED 17 06 04; Masse de l'élément 0.6 kg; Volume 0.001 m3
Déchets:
- emballage: re170203 Plastique; quantité 0.024 kg

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois; quantité 0.001 kg
- emballage: re170203 Plastique; quantité 0.003 kg

**mt14lba010c** m² Membrane en bitume modifié par élastomère SBS
Données techniques: Coût énergétique 176.114 MJ; Émission de CO2 4.981 kg; Code CED 17 03 02; Masse de l'élément 3 kg; Volume 0.003 m3
Déchets:
- emballage: re170203 Plastique; quantité 0.05 kg

**mt14lba010a** m² Membrane en bitume modifié par élastomère SBS
Données techniques: Coût énergétique 176.114 MJ; Émission de CO2 4.981 kg; Code CED 17 03 02; Masse de l'élément 3 kg; Volume 0.003 m3
Déchets:
- emballage: re170203 Plastique; quantité 0.05 kg

**mt14iea020c** kg Émulsion bitumineuse anionique avec charges
Données techniques: Coût énergétique 31.940 MJ; Émission de CO2 0.230 kg; Code CED 17 03 02; Masse de l'élément 1 kg; Volume 0.001 m3

**mt14gsa020bc** m² Géotextile non tissé composé de fibres de polyester unies par aiguilletage
Données techniques: Coût énergétique 8.742 MJ; Émission de CO2 0.453 kg; Code CED 17 06 04; Masse de l'élément 0.15 kg; Volume 0.00025 m3
Déchets:
- emballage: re170203 Plastique; quantité 0.024 kg

**mt16pxa010aaq** m² Panneau rigide en polystyrène extrudé
Données techniques: Coût énergétique 107.625 MJ; Émission de CO2 3.439 kg; Code CED 17 06 04; Masse de l'élément 1.2 kg; Volume 0.002 m3
Déchets:
- emballage: re170203 Plastique; quantité 0.024 kg

**mt09mor010e** m³ Mortier de ciment CEM II/B-P 32,5 N type M-10
Données techniques: Coût énergétique 3724.000 MJ; Émission de CO2 323.000 kg; Code CED 17 01 01; Masse de l'élément 1900 kg; Volume 1.266667 m3

**mt14gsa020ce** m² Géotextile non tissé composé de fibres de polyester unies par aiguilletage
Données techniques: Coût énergétique 10.881 MJ; Émission de CO2 0.565 kg; Code CED 17 06 04; Masse de l'élément 0.2 kg; Volume 0.000333 m3
Déchets:
- emballage: re170203 Plastique; quantité 0.024 kg

**mt09mcr021g** kg Mortier-colle de prise normale, C1, selon NF EN 12004, couleur grise
Données techniques: Coût énergétique 3.871 MJ; Émission de CO2 0.344 kg; Code CED 17 09 04; Masse de l'élément 1 kg; Volume 0.000667 m3
Déchets:
- emballage: re170203 Plastique; quantité 0.003 kg

**mt18bcr010he800** m² Carreau céramique en grès rustique
Données techniques: Coût énergétique 292.153 MJ; Émission de CO2 14.362 kg; Code CED 17 01 03; Masse de l'élément 25 kg; Volume 0.02 m3
Déchets:
- emballage: re150101 Emballages en papier et en carton; quantité 0.18 kg
- emballage: re170201 Bois; quantité 0.022 kg

**mt18rcr010a300** m Plinthe céramique en grès rustique, de 7 cm de largeur, 3,00Rp./m
Données techniques: Coût énergétique 12.700 MJ; Émission de CO2 0.620 kg; Code CED 17 01 03; Masse de l'élément 1.05 kg; Volume 0.00084 m3
Déchets:
- emballage: re150101 Emballages en papier et en carton; quantité 0.034 kg
- emballage: re170201 Bois; quantité 0.004 kg

**mt09mcp020bB** kg Mortier de joints cémenteux amélioré
Données techniques: Coût énergétique 7.725 MJ; Émission de CO2 0.576 kg; Code CED 17 09 04; Masse de l'élément 1 kg; Volume 0.000667 m3
Déchets:
- emballage: re150101 Emballages en papier et en carton; quantité 0.02 kg
- emballage: re170201 Bois; quantité 0.005 kg
- emballage: re170203 Plastique; quantité 0.008 kg
