# Vitre en verre trempé antireflet

- Propriété du fichier: CYPE Ingenieros S.A.
- Format: FIEBDC-3/2016
- Logiciel: Générateur de prix de la construction. CYPE Ingenieros, S.A.
- Date: 30/01/2025
- Zone géographique: Maurice
- Devise: MUR
- Coûts indirects: 3 %
- Frais généraux: 13 %
- Bénéfice: 6 %
- TVA: 15 %

## E Enveloppe et finition extérieure

### EV Vitrages

#### EVT Trempés

**EVT030** m² Vitre en verre trempé antireflet.
Vitre en verre trempé de silicate sodo-calcique, de 6 mm d'épaisseur, classement des prestations 1C2, selon NF EN 12600, avec une couche antireflet sur une face, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vtt070a | m² | Vitre en verre trempé de silicate sodo-calcique, de 6 mm d'épaisseur, classement des prestations 1C2, selon NF EN 12600, avec une couche antireflet sur une face. Selon NF EN 12150-1. (matériau) | 1.006 | 8217.95 | 8267.258 |
| mt21vva015a | U | Cartouche de 310 ml de silicone neutre, incolore, dureté Shore A approchée de 23, selon NF EN ISO 868 et reprise élastique >=80%, selon NF EN ISO 7389. (matériau) | 0.29 | 402.14 | 116.621 |
| mt21vva021 | U | Matériel auxiliaire pour la mise en place de verres. (matériau) | 1 | 87.79 | 87.790 |
| mo055 | h | Compagnon professionnel III/CP2 vitrier. (main-d'œuvre) | 0.255 | 285.96 | 72.920 |
| mo110 | h | Ouvrier professionnel II/OP vitrier. (main-d'œuvre) | 0.255 | 213.52 | 54.448 |
| % | % | Frais de chantier des unités d'ouvrage | 2 % | 8599.037 | 171.981 |
|  |  | Coûts directs |  |  | 8771.018 |

Déchets:
- pose: mt21vva015a; facteur de déchet 0.06

## Ressources

**mt21vva015a** U Cartouche de 310 ml de silicone neutre
Données techniques: Coût énergétique 87.088 MJ; Émission de CO2 3.667 kg; Code CED 17 09 04; Masse de l'élément 0.45 kg; Volume 0.0003 m3
Déchets:
- emballage: re170203 Plastique. (composant de déchet); quantité 0.1 kg; Code CED 17 02 03; Masse de l'élément 1 kg; Volume 0.001667 m3
