# Isolation acoustique du périmètre d'appui d'une cloison en plaques, avec une bande de désolidarisation en mousse de polyuréthane

- Propriété du fichier: CYPE Ingenieros S.A.
- Format: FIEBDC-3/2016
- Logiciel: Générateur de prix de la construction. CYPE Ingenieros, S.A.
- Date: 30/01/2025
- Zone géographique: Maurice
- Devise: MUR
- Coûts indirects: 3 %
- Frais généraux: 13 %
- Bénéfice: 6 %
- TVA: 15 %

## F Aménagements et finitions

### FI Isolations intérieures

#### FIC Cloisons

**FIC100** m Isolation acoustique du périmètre d'appui d'une cloison en plaques, avec une bande de désolidarisation en mousse de polyuréthane.
Isolation acoustique du périmètre d'appui d'une cloison en plaques, réalisée avec bande autoadhésive désolidarisante en mousse de polyuréthane à cellules fermées, de 3,2 mm d'épaisseur et 30 mm de largeur, pour garantir sa désolidarisation et optimiser l'isolation acoustique.
Inclut: Nettoyage et préparation de la surface. Découpe de la bande de désolidarisation. Mise en place des bandes élastiques à la base et sur les côtés. Mise en place des bandes élastiques à l'encontre de l'ossature autoportante et du plancher supérieur.
Critère pour le métré: Longueur mesurée selon documentation graphique du Projet.
Critère pour le mémoire: On mesurera la longueur réellement exécutée selon les spécifications du Projet.

| Code | U | Désignation | Quantité | Prix | Montant |
|---|---|---|---|---|---|
| mt12psg041a | m | Bande autoadhésive désolidarisante en mousse de polyuréthane à cellules fermées, de 3,2 mm d'épaisseur et 30 mm de largeur, résistance thermique 0,10 m²K/W, conductivité thermique 0,032 W/(mK). (matériau) | 1.1 | 9.61 | 10.571 |
| mo100 | h | Ouvrier professionnel II/OP plaquiste. (main-d'œuvre) | 0.062 | 200.8 | 12.450 |
| % | % | Frais de chantier des unités d'ouvrage | 2 % | 23.021 | 0.460 |
|  |  | Coûts directs |  |  | 23.481 |

Déchets:
- pose: mt12psg041a; facteur de déchet 0.06

## Ressources

**mt12psg041a** m Bande autoadhésive désolidarisante en mousse de polyuréthane à cellules fermées
Données techniques: Coût énergétique 1.063 MJ; Émission de CO2 0.052 kg; Code CED 17 06 04; Masse de l'élément 0.0067 kg; Volume 0.000011 m3
Déchets:
- emballage: re170203 Plastique. (composant de déchet); quantité 0.001 kg; Code CED 17 02 03; Masse de l'élément 1 kg; Volume 0.001667 m3
