# Isolation acoustique du périmètre d'appui d'une cloison en plaques, avec une bande de désolidarisation en polyéthylène

- Propriété du fichier: CYPE Ingenieros S.A.
- Format: FIEBDC-3/2016
- Logiciel: Générateur de prix de la construction. CYPE Ingenieros, S.A.
- Date: 30/01/2025
- Zone géographique: Maurice
- Devise: MUR
- Coûts indirects: 3 %
- Frais généraux: 13 %
- Bénéfice: 6 %
- TVA: 15 %

## F Aménagements et finitions

### FI Isolations intérieures

#### FIC Cloisons

**FIC150** m Isolation acoustique du périmètre d'appui d'une cloison en plaques, avec une bande de désolidarisation en polyéthylène.
Isolation acoustique du périmètre d'appui d'une cloison en plaques, réalisée avec bande autoadhésive désolidarisante, de 46 mm de largeur et de 3,9 mm d'épaisseur, constituée d'un film en polyéthylène de haute résistance et une membrane viscoélastique de haute densité, résistance thermique 0,078 m²K/W, conductivité thermique 0,05 W/(mK) et rigidité dynamique inférieure à 100 MN/m³, pour garantir sa désolidarisation et optimiser l'isolation acoustique.
Inclut: Nettoyage et préparation de la surface. Découpe de la bande de désolidarisation. Mise en place des bandes élastiques à la base et sur les côtés. Mise en place des bandes élastiques à l'encontre de la cloison et du plancher supérieur.
Critère pour le métré: Longueur mesurée selon documentation graphique du Projet.
Critère pour le mémoire: On mesurera la longueur réellement exécutée selon les spécifications du Projet.

| Code | U | Désignation | Quantité | Prix | Montant |
|---|---|---|---|---|---|
| mt16ptd015y | m | Bande autoadhésive désolidarisante, de 46 mm de largeur et de 3,9 mm d'épaisseur, constituée d'un film en polyéthylène de haute résistance et une membrane viscoélastique de haute densité, résistance thermique 0,078 m²K/W, conductivité thermique 0,05 W/(mK) et rigidité dynamique inférieure à 100 MN/m³, Euroclasse B-s1, d0 de réaction au feu selon NF EN 13501-1; fournissant une réduction du niveau global pondéré de pression au bruit aérien de 3 dBA. (matériau) | 1.1 | 60.56 | 66.616 |
| mo100 | h | Ouvrier professionnel II/OP plaquiste. (main-d'œuvre) | 0.062 | 200.8 | 12.450 |
| % | % | Frais de chantier des unités d'ouvrage | 2 % | 79.066 | 1.581 |
|  |  | Coûts directs |  |  | 80.647 |

Déchets:
- pose: mt16ptd015y; facteur de déchet 0.07

## Ressources

**mt16ptd015y** m Bande autoadhésive désolidarisante
Données techniques: Coût énergétique 6.147 MJ; Émission de CO2 0.220 kg; Code CED 17 03 02; Masse de l'élément 0.115 kg; Volume 0.000115 m3
Déchets:
- emballage: re170203 Plastique. (composant de déchet); quantité 0.02 kg; Code CED 17 02 03; Masse de l'élément 1 kg; Volume 0.001667 m3
