# Miroir

- Propriété du fichier: CYPE Ingenieros S.A.
- Format: FIEBDC-3/2016
- Logiciel: Générateur de prix de la construction. CYPE Ingenieros, S.A.
- Date: 30/01/2025
- Zone géographique: Maurice
- Devise: MUR
- Coûts indirects: 3 %
- Frais généraux: 13 %
- Bénéfice: 6 %
- TVA: 15 %

## F Aménagements et finitions

### FM Revêtements de murs

#### FMM Miroirs

**FMM010** U Miroir.
Miroir incolore, de 900x900 mm et 3 mm d'épaisseur, avec finition périmétrique du bord et protégé par peinture de couleur argent sur sa face arrière, fixé avec du mastic au parement.
Inclut: Nettoyage et préparation du support. Mise en place du miroir. Nettoyage final.
Critère pour le métré: Surface mesurée selon documentation graphique du Projet.
Critère pour le mémoire: On mesurera la surface réellement exécutée selon les spécifications du Projet.

| Code | U | Désignation | Quantité | Prix | Montant |
|---|---|---|---|---|---|
| mt21vsj020a | m² | Miroir incolore, de 3 mm d'épaisseur, protégé par peinture de couleur argent sur sa face arrière. (matériau) | 0.814 | 1881.29 | 1531.370 |
| mt21vva030 | m | Finition du bord du miroir. (matériau) | 3.6 | 160.26 | 576.936 |
| mt21vva012 | l | Mastic à application au pistolet, de base neutre monocomposante. (matériau) | 0.085 | 1020.77 | 86.765 |
| mo055 | h | Compagnon professionnel III/CP2 vitrier. (main-d'œuvre) | 0.492 | 285.96 | 140.692 |
| % | % | Frais de chantier des unités d'ouvrage | 2 % | 2335.763 | 46.715 |
|  |  | Coûts directs |  |  | 2382.478 |

Déchets:
- pose: mt21vsj020a Miroir incolore, de 3 mm d'épaisseur, protégé par peinture de couleur argent sur sa face arrière; facteur de déchet 0.011

## Ressources

**mt21vsj020a** m² Miroir incolore, de 3 mm d'épaisseur, protégé par peinture de couleur argent sur sa face arrière
Données techniques: Coût énergétique 100.962 MJ; Émission de CO2 7.455 kg; Code CED 17 02 02; Masse de l'élément 7.5 kg; Volume 0.0075 m3
Déchets:
- emballage: re170604 Matériaux d'isolation distincts de ceux spécifiés dans les codes 17 06 01 et 17 06 03. (composant de déchet); quantité 0.013 kg; Code CED 17 06 04; Masse de l'élément 1 kg; Volume 0.001667 m3
