# Revêtement mural textile

- Propriété du fichier: CYPE Ingenieros S.A.
- Format: FIEBDC-3/2016
- Logiciel: Générateur de prix de la construction. CYPE Ingenieros, S.A.
- Date: 30/01/2025
- Zone géographique: Maurice
- Devise: MUR
- Coûts indirects: 3 %
- Frais généraux: 13 %
- Bénéfice: 6 %
- TVA: 15 %

## F Aménagements et finitions

### FM Revêtements de murs

#### FMT Tissus

**FMT010** m² Revêtement mural textile.
Revêtement mural avec tissu décoratif en polyester de 1,1 mm d'épaisseur, lavable. Mise en place: avec adhésif de contact à base de résine acrylique en dispersion aqueuse.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt18dww010a | kg | Adhésif de contact à base de résine acrylique en dispersion aqueuse, pour revêtement de sol en caoutchouc, linoléum, PVC, moquette et textile. (matériau) | 0.5 | 321.91 | 160.955 |
| mt29tex010a | m² | Tissu décoratif en polyester de 1,1 mm d'épaisseur, lavable, pour revêtement des parements verticaux intérieurs. (matériau) | 1.05 | 518.4 | 544.320 |
| mo027 | h | Compagnon professionnel III/CP2 poseur de moquettes et de revêtements textiles. (main-d'œuvre) | 0.429 | 268.63 | 115.242 |
| mo065 | h | Ouvrier professionnel II/OP poseur de moquettes et de revêtements textiles. (main-d'œuvre) | 0.429 | 200.8 | 86.143 |
| % | % | Frais de chantier des unités d'ouvrage | 2 % | 906.660 | 18.133 |
|  |  | Coûts directs |  |  | 924.793 |

Déchets:
- pose: mt18dww010a; facteur de déchet 0.038943
- pose: mt29tex010a Tissu décoratif en polyester de 1,1 mm d'épaisseur, lavable, pour revêtement des parements verticaux intérieurs; facteur de déchet 0.044

## Ressources

**mt18dww010a** kg Adhésif de contact à base de résine acrylique en dispersion aqueuse
Données techniques: Coût énergétique 75.527 MJ; Émission de CO2 2.872 kg; Code CED 17 09 04; Masse de l'élément 1 kg; Volume 0.000667 m3
Déchets:
- emballage: re170203 Plastique. (composant de déchet); quantité 0.003 kg; Code CED 17 02 03; Masse de l'élément 1 kg; Volume 0.001667 m3

**mt29tex010a** m² Tissu décoratif en polyester de 1,1 mm d'épaisseur, lavable, pour revêtement des parements verticaux intérieurs
Données techniques: Coût énergétique 9.121 MJ; Émission de CO2 0.299 kg; Code CED 20 01 11; Masse de l'élément 0.22 kg; Volume 0.000293 m3
