# Stuc sur parement intérieur

- Propriété du fichier: CYPE Ingenieros S.A.
- Format: FIEBDC-3/2016
- Logiciel: Générateur de prix de la construction. CYPE Ingenieros, S.A.
- Date: 30/01/2025
- Zone géographique: Maurice
- Devise: MUR
- Coûts indirects: 3 %
- Frais généraux: 13 %
- Bénéfice: 6 %
- TVA: 15 %

## F Aménagements et finitions

### FN Enduits traditionnels et stucs

#### FNS Stucs

**FNS010** m² Stuc sur parement intérieur.
Réalisation d'un stucage mat de chaux à froid par application manuelle sur un parement vertical intérieur, sous-enduit de ciment préalable avec finition lissée (non compris dans ce prix), de trois couches de mortier de chaux avec sable de finesse croissante vers l'extérieur, de dosage 1:4 pour la première et 1:3 pour les deux autres. Finition superficielle: lisse lavé. Comprend, la réalisation des joints, les angles, les guides, les arêtes, les feuillures, les jambages et les linteaux et les arrêts aux rencontres avec les parements, les revêtements ou les autres éléments reçus sur sa surface.
Inclut: Préparation de la surface support. Calepinage des pans. Préparation et application des couches successives. Réalisation des joints et des rencontres. Finition superficielle. Révision et nettoyage final.
Critère pour le métré: Surface mesurée selon documentation graphique du Projet, en déduisant les ouvertures de surface supérieure à 3 m², en ajoutant en échange la surface de la partie intérieure de l'ouverture, correspondant au développement des jambages et des linteaux. Le métré par casses et découpes n'a pas été augmenté, puisque 5% de pièces de plus ont été considérées dans la décomposition.
Critère pour le mémoire: On mesurera la surface réellement exécutée selon les spécifications du Projet, en déduisant les ouvertures de surface supérieure à 3 m², en ajoutant en échange la surface de la partie intérieure de l'ouverture, correspondant au développement des jambages et des linteaux.

| Code | U | Désignation | Quantité | Prix | Montant |
|---|---|---|---|---|---|
| mt09mor050c | m³ | Mortier de chaux aérienne ou éteinte (1:3), confectionnée sur site. (matériau) | 0.01 | 7533.65 | 75.337 |
| mt09mor050d | m³ | Mortier de chaux aérienne ou éteinte (1:4), confectionnée sur site. (matériau) | 0.015 | 7354.71 | 110.321 |
| mo034 | h | Compagnon professionnel III/CP2 stucateur. (main-d'œuvre) | 0.827 | 268.63 | 222.157 |
| mo072 | h | Ouvrier professionnel II/OP stucateur. (main-d'œuvre) | 0.827 | 200.8 | 166.062 |
| % | % | Frais de chantier des unités d'ouvrage | 2 % | 573.877 | 11.478 |
|  |  | Coûts directs |  |  | 585.355 |

Déchets:
- pose: mt09mor050c Mortier de chaux aérienne ou éteinte (1:3), confectionnée sur site; facteur de déchet 0.03
- pose: mt09mor050d Mortier de chaux aérienne ou éteinte (1:4), confectionnée sur site; facteur de déchet 0.03

## Ressources

**mt09mor050c** m³ Mortier de chaux aérienne ou éteinte (1:3), confectionnée sur site
Données techniques: Coût énergétique 60.744 MJ; Émission de CO2 3.016 kg; Code CED 17 09 04; Masse de l'élément 1900 kg; Volume 1.266667 m3
Déchets:
- emballage: re170203 Plastique. (composant de déchet); quantité 0.627 kg; Code CED 17 02 03; Masse de l'élément 1 kg; Volume 0.001667 m3

**mt09mor050d** m³ Mortier de chaux aérienne ou éteinte (1:4), confectionnée sur site
Données techniques: Coût énergétique 60.744 MJ; Émission de CO2 3.016 kg; Code CED 17 09 04; Masse de l'élément 1900 kg; Volume 1.266667 m3
Déchets:
- emballage: re170203 Plastique; quantité 0.627 kg
