# Revêtement de sol intérieur en pièces de grès émaillé. Pose en couche mince

- Propriété du fichier: CYPE Ingenieros S.A.
- Format: FIEBDC-3/2016
- Logiciel: Générateur de prix de la construction. CYPE Ingenieros, S.A.
- Date: 30/01/2025
- Zone géographique: Maurice
- Devise: MUR
- Coûts indirects: 3 %
- Frais généraux: 13 %
- Bénéfice: 6 %
- TVA: 15 %

## F Aménagements et finitions

### FS Revêtements de sols

#### FSC Céramique

**FSC080** m² Revêtement de sol intérieur en pièces de grès émaillé. Pose en couche mince.
Revêtement de sol intérieur en pièces en grès émaillé, de 200x200x10 mm, gamme moyenne, capacité d'absorption en eau E<3%, groupe BIb, selon NF EN 14411, avec résistance au glissement entre 35 et 45 selon DIN CEN/TS 12633. SUPPORT: en mortier de ciment. POSE: en couche mince et par collage simple avec du mortier-colle amélioré, C2 TE, selon NF EN 12004, avec résistance au glissement et temps ouvert allongé. JOINTOIEMENT: avec du mortier de joints cémenteux amélioré, avec absorption d'eau réduite et résistance élevée à l'abrasion type CG 2 W A, couleur blanche, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mcp100d | kg | Mortier-colle amélioré, C2 TE, selon NF EN 12004, avec résistance au glissement et temps ouvert allongé, couleur blanche, à base de ciment à haute résistance, granulats sélectionnés, additifs et résines synthétiques, pour la pose en couche mince de tut type de pièces céramiques en parements verticaux intérieurs et revêtements intérieurs et extérieurs. (matériau) | 4 | 30.23 | 120.920 |
| mt18bde100ef | m² | Pièces en grès émaillé, de 200x200x10 mm, gamme moyenne, capacité d'absorption en eau E<3%, groupe BIb, selon NF EN 14411, avec résistance au glissement entre 35 et 45 selon DIN CEN/TS 12633. (matériau) | 1.05 | 1100.9 | 1155.945 |
| mt18acc100a | U | Kit de croisillons en PVC pour garantir une épaisseur des joints entre les pièces entre 1 et 20 mm, pour carrelage mural et au sol. (matériau) | 0.35 | 167.23 | 58.531 |
| mt09mcp020bB | kg | Mortier de joints cémenteux amélioré, avec absorption d'eau réduite et résistance élevée à l'abrasion, type CG2 W A, selon NF EN 13888, couleur blanche, pour joints de 2 à 15 mm, à base de ciment à haute résistance, granulats sélectionnés, additifs spéciaux et pigments, avec effet antimoisissure et effet préventif des efflorescences, hydrofugeant, spécial pour le jointoiement de tout type de pièces céramiques et pierres naturelles dans les zones de prolifération de micro-organismes. (matériau) | 0.33 | 101.37 | 33.452 |
| mo023 | h | Compagnon professionnel III/CP2 carreleur en revêtements de sols. (main-d'œuvre) | 0.561 | 268.63 | 150.701 |
| mo061 | h | Ouvrier professionnel II/OP carreleur en revêtements de sols. (main-d'œuvre) | 0.281 | 200.8 | 56.425 |
| % | % | Frais de chantier des unités d'ouvrage | 2 % | 1575.974 | 31.519 |
|  |  | Coûts directs |  |  | 1607.493 |

Déchets:
- pose: mt09mcp100d; facteur de déchet 0.07
- pose: mt18bde100ef; facteur de déchet 0.0351448
- pose: mt09mcp020bB; facteur de déchet 0.07

## Ressources

**mt09mcp100d** kg Mortier-colle amélioré
Données techniques: Coût énergétique 3.871 MJ; Émission de CO2 0.344 kg; Code CED 17 09 04; Masse de l'élément 1 kg; Volume 0.000667 m3
Déchets:
- emballage: re170203 Plastique. (composant de déchet); quantité 0.003 kg; Code CED 17 02 03; Masse de l'élément 1 kg; Volume 0.001667 m3

**mt18bde100ef** m² Pièces en grès émaillé
Données techniques: Coût énergétique 269.176 MJ; Émission de CO2 13.222 kg; Code CED 17 01 03; Masse de l'élément 23 kg; Volume 0.0184 m3
Déchets:
- emballage: re150101 Emballages en papier et en carton. (composant de déchet); quantité 0.183 kg; Code CED 15 01 01; Masse de l'élément 1 kg; Volume 0.001333 m3
- emballage: re170201 Bois. (composant de déchet); quantité 0.024 kg; Code CED 17 02 01; Masse de l'élément 1 kg; Volume 0.000909 m3

**mt09mcp020bB** kg Mortier de joints cémenteux amélioré
Données techniques: Coût énergétique 7.725 MJ; Émission de CO2 0.576 kg; Code CED 17 09 04; Masse de l'élément 1 kg; Volume 0.000667 m3
Déchets:
- emballage: re150101 Emballages en papier et en carton; quantité 0.02 kg
- emballage: re170201 Bois; quantité 0.005 kg
- emballage: re170203 Plastique; quantité 0.008 kg
