# Démolition d'une dalle de compression en béton dans les planchers

- Propriété du fichier: CYPE Ingenieros S.A.
- Format: FIEBDC-3/2016
- Logiciel: Générateur de prix de la construction. CYPE Ingenieros, S.A.
- Date: 30/01/2025
- Zone géographique: Maurice
- Devise: MUR
- Coûts indirects: 3 %
- Frais généraux: 13 %
- Bénéfice: 6 %
- TVA: 15 %

## G Structure et gros oeuvre

### GP Planchers

#### GPD Démolition

**GPD070** m² Démolition d'une dalle de compression en béton dans les planchers.
Démolition d'une dalle de compression en béton, de 4 cm d'épaisseur, dans des planchers, avec moyens manuels et marteau piqueur, retrait préalable du revêtement et de sa base, et chargement manuel dans le camion ou la benne.
Critère d'évaluation économique: Le prix ne comprend pas le retrait du revêtement de sol.
Inclut: Implantation de la surface à démolir. Démolition de l'élément. Fragmentation des décombres en pièces maniables. Retrait et stockage des décombres. Nettoyage des restes d'ouvrage. Chargement manuel des décombres dans le camion ou la benne.
Critère pour le métré: Surface mesurée selon documentation graphique du Projet.
Critère pour le mémoire: On mesurera la surface réellement démolie selon les spécifications du Projet.

| Code | U | Désignation | Quantité | Prix | Montant |
|---|---|---|---|---|---|
| mq05mai030 | h | Marteau pneumatique. (matériel) | 0.174 | 185.99 | 32.362 |
| mq05pdm110 | h | Compresseur portable diesel moyenne pression 10 m³/min. (matériel) | 0.087 | 315.45 | 27.444 |
| mo112 | h | Ouvrier d'exécution I/OE2 construction. (main-d'œuvre) | 0.21 | 196.67 | 41.301 |
| mo113 | h | Ouvrier d'exécution I/OE1 construction. (main-d'œuvre) | 0.105 | 193.46 | 20.313 |
| % | % | Frais de chantier des unités d'ouvrage | 2 % | 121.420 | 2.428 |
|  |  | Coûts directs |  |  | 123.848 |

Déchets:
- démolition: ruo170101 Béton (bétons, mortiers et préfabriqués). (composant de déchet); quantité 92 kg; Code CED 17 01 01; Masse de l'élément 1 kg; Volume 0.000667 m3
- démolition: ruo170405 Fer et acier. (composant de déchet); quantité 3.063 kg; Code CED 17 04 05; Masse de l'élément 1 kg; Volume 0.000476 m3
