# Connecteur soudé

- Propriété du fichier: CYPE Ingenieros S.A.
- Format: FIEBDC-3/2016
- Logiciel: Générateur de prix de la construction. CYPE Ingenieros, S.A.
- Date: 30/01/2025
- Zone géographique: Maurice
- Devise: MUR
- Coûts indirects: 3 %
- Frais généraux: 13 %
- Bénéfice: 6 %
- TVA: 15 %

## G Structure et gros oeuvre

### GP Planchers

#### GPM Mixtes

**GPM040** U Connecteur soudé.
Connecteur en acier galvanisé de 19 mm de diamètre et 81 mm de hauteur, pour être utilisé sur des poutres métalliques dans les planchers mixtes de 9 cm d'épaisseur minimum; fixé par soudure.
Inclut: Implantation et disposition des connecteurs. Fixation des connecteurs par soudure.
Critère pour le métré: Nombre d'unités prévues, selon documentation graphique du Projet.
Critère pour le mémoire: On mesurera le nombre d'unités réellement exécutées selon les spécifications du Projet.

| Code | U | Désignation | Quantité | Prix | Montant |
|---|---|---|---|---|---|
| mt07cem040a | U | Connecteur en acier galvanisé avec tête à disque, de 19 mm de diamètre et 81 mm de hauteur, pour fixer sur structure en acier par soudure sur la tôle collaborante. (matériau) | 1 | 101.18 | 101.180 |
| mq08sol030 | h | Équipement et éléments auxiliaires pour soudure des connecteurs. (matériel) | 0.058 | 800.94 | 46.455 |
| mo047 | h | Compagnon professionnel III/CP2 charpentier métal. (main-d'œuvre) | 0.07 | 279.56 | 19.569 |
| % | % | Frais de chantier des unités d'ouvrage | 2 % | 167.204 | 3.344 |
|  |  | Coûts directs |  |  | 170.548 |

## Ressources

**mt07cem040a** U Connecteur en acier galvanisé avec tête à disque
Données techniques: Coût énergétique 5.789 MJ; Émission de CO2 0.434 kg
Déchets:
- emballage: re150101 Emballages en papier et en carton. (composant de déchet); quantité 0.09 kg; Code CED 15 01 01; Masse de l'élément 1 kg; Volume 0.001333 m3
- emballage: re170203 Plastique. (composant de déchet); quantité 0.045 kg; Code CED 17 02 03; Masse de l'élément 1 kg; Volume 0.001667 m3
