# Déconnexion d'arrivée d'assainissement

- Propriété du fichier: CYPE Ingenieros S.A.
- Format: FIEBDC-3/2016
- Logiciel: Générateur de prix de la construction. CYPE Ingenieros, S.A.
- Date: 30/01/2025
- Zone géographique: Maurice
- Devise: MUR
- Coûts indirects: 3 %
- Frais généraux: 13 %
- Bénéfice: 6 %
- TVA: 15 %

## P Interventions préalables

### PI Déconnexion des installations

#### PIP Eau

**PIP030** U Déconnexion d'arrivée d'assainissement.
Déconnexion de l'arrivée de l'installation d'assainissement du bâtiment, en identifiant son emplacement par consultation auprès de la Mairie et recherche sur le terrain, en détaillant les points d'arrivée et le tracé des collecteurs, avec réalisation des essais et test nécessaires avec de l'eau colorée, sans affecter la stabilité des éléments constructifs auxquels elle pourrait être unie. Comprend le bouchage de l'égout, le nettoyage, l'amassement, le retrait et le chargement manuel des décombres dans le camion ou la benne.
Inclut: Déconnexion de l'arrivée. Mise en place de couvercles. Retrait des décombres. Chargement des décombres dans le camion ou la benne.
Critère pour le métré: Nombre d'unités prévues, selon documentation graphique du Projet.
Critère pour le mémoire: On mesurera le nombre d'unités réellement exécutées selon les spécifications du Projet.

| Code | U | Désignation | Quantité | Prix | Montant |
|---|---|---|---|---|---|
| mo020 | h | Compagnon professionnel III/CP2 construction. (main-d'œuvre) | 5.378 | 268.63 | 1444.692 |
| mo008 | h | Compagnon professionnel III/CP2 plombier. (main-d'œuvre) | 2.689 | 276.07 | 742.352 |
| % | % | Frais de chantier des unités d'ouvrage | 2 % | 2187.044 | 43.741 |
|  |  | Coûts directs |  |  | 2230.785 |
