# Protection d'ascenseur

- Propriété du fichier: CYPE Ingenieros S.A.
- Format: FIEBDC-3/2016
- Logiciel: Générateur de prix de la construction. CYPE Ingenieros, S.A.
- Date: 30/01/2025
- Zone géographique: Maurice
- Devise: MUR
- Coûts indirects: 3 %
- Frais généraux: 13 %
- Bénéfice: 6 %
- TVA: 15 %

## P Interventions préalables

### PO Protections temporaires

#### POS Ascenseurs

**POS010** U Protection d'ascenseur.
Fourniture et mise en place de panneau en bois, plastique et ruban adhésif recouvrant le sol et les murs intérieurs de l'ascenseur sur toute la hauteur, pour le protéger des coups, de la saleté et de la poussière générée par les travaux de réhabilitation ou de rénovation. Comprend la surveillance et la maintenance de la protection le temps des travaux, le retrait postérieur, le ramassage et le chargement manuel dans le camion ou la benne.
Inclut: Mise en place de la protection. Retrait de la protection et chargement dans la benne.
Critère pour le métré: Nombre d'unités prévues, selon documentation graphique du Projet.
Critère pour le mémoire: On mesurera le nombre d'unités réellement exécutées selon les spécifications du Projet.

| Code | U | Désignation | Quantité | Prix | Montant |
|---|---|---|---|---|---|
| mt08eft010a | m² | Panneau aggloméré hydrofuge, de 19 mm d'épaisseur. (matériau) | 6 | 685.96 | 4115.760 |
| mt32war020 | m² | Film de polyéthylène transparent, de 0,2 mm d'épaisseur. (matériau) | 6 | 11.5 | 69.000 |
| mt32war030 | m | Ruban plastique autoadhésif. (matériau) | 15 | 2.68 | 40.200 |
| mo112 | h | Ouvrier d'exécution I/OE2 construction. (main-d'œuvre) | 2.639 | 196.67 | 519.012 |
| % | % | Frais de chantier des unités d'ouvrage | 2 % | 4743.972 | 94.879 |
|  |  | Coûts directs |  |  | 4838.851 |

Déchets:
- pose: mt08eft010a Panneau aggloméré hydrofuge, de 19 mm d'épaisseur; facteur de déchet 1
- pose: mt32war020 Film de polyéthylène transparent, de 0,2 mm d'épaisseur; facteur de déchet 0.06
- démolition: ruo170201 Bois. (composant de déchet); quantité 3.135 kg; Code CED 17 02 01; Masse de l'élément 1 kg; Volume 0.000909 m3
- démolition: ruo170203 Plastique. (composant de déchet); quantité 1.11 kg; Code CED 17 02 03; Masse de l'élément 1 kg; Volume 0.001667 m3

## Ressources

**mt08eft010a** m² Panneau aggloméré hydrofuge, de 19 mm d'épaisseur
Données techniques: Coût énergétique 428.419 MJ; Émission de CO2 5.464 kg; Code CED 17 02 01; Masse de l'élément 13.01 kg; Volume 0.011827 m3

**mt32war020** m² Film de polyéthylène transparent, de 0,2 mm d'épaisseur
Données techniques: Coût énergétique 27.540 MJ; Émission de CO2 1.010 kg; Code CED 17 06 04; Masse de l'élément 0.184 kg; Volume 0.000307 m3
Déchets:
- emballage: re170203 Plastique. (composant de déchet); quantité 0.024 kg; Code CED 17 02 03; Masse de l'élément 1 kg; Volume 0.001667 m3
