# Inspection des soudures

- Propriété du fichier: CYPE Ingenieros S.A.
- Format: FIEBDC-3/2016
- Logiciel: Générateur de prix de la construction. CYPE Ingenieros, S.A.
- Date: 30/01/2025
- Zone géographique: Maurice
- Devise: MUR
- Coûts indirects: 3 %
- Frais généraux: 13 %
- Bénéfice: 6 %
- TVA: 15 %

## P Interventions préalables

### PP Étude des pathologies

#### PPX Essais in situ

**PPX080** U Inspection des soudures.
Essai pour déterminer l'état actuel des soudures existant dans la structure métallique du bâtiment via l'utilisation de liquides pénétrants, de 1/2 jour ouvrable de durée. Ne comprend ni excavation ni repositionnement des revêtements.
Inclut: Réalisation de l'essai.
Critère pour le métré: Nombre d'unités prévues, selon documentation graphique du Projet.
Critère pour le mémoire: On mesurera le nombre d'unités réellement exécutées selon les spécifications du Projet.

| Code | U | Désignation | Quantité | Prix | Montant |
|---|---|---|---|---|---|
| mt49apa020a | U | Essai pour déterminer l'état actuel des soudures via liquides pénétrants, de 1/2 jour ouvrable de durée, sans inclure l'ouverture, ni le repositionnement des revêtements ou recouvrements. (matériau) | 1 | 24078.73 | 24078.730 |
| % | % | Frais de chantier des unités d'ouvrage | 2 % | 24078.730 | 481.575 |
|  |  | Coûts directs |  |  | 24560.305 |
