# Interphone individuel

- Propriété du fichier: CYPE Ingenieros S.A.
- Format: FIEBDC-3/2016
- Logiciel: Générateur de prix de la construction. CYPE Ingenieros, S.A.
- Date: 30/01/2025
- Zone géographique: Maurice
- Devise: MUR
- Coûts indirects: 3 %
- Frais généraux: 13 %
- Bénéfice: 6 %
- TVA: 15 %

## T Équipements techniques

### TA Installations audiovisuelles

#### TAI Interphones et vidéo

**TAI040** U Interphone individuel.
Installation d'un kit d'interphone antivandalisme pour maison individuelle composé de: plaque extérieure de rue antivandalisme avec bouton-poussoir d'appel, source d'alimentation et téléphone. Comprend, l'ouvre-portes, la visière, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17 | 29.06 | 494.020 |
| mt40pea030c | m | Câble parallèle constitué de conducteurs de cuivre de 2x1,0 mm². (matériau) | 7 | 57.14 | 399.980 |
| mt40pga010 | m | Câble constitué de conducteurs de cuivre flexible de 8x0,22 mm², avec isolation en PVC et gaine extérieure en PVC blanc. (matériau) | 10 | 31.09 | 310.900 |
| mt40pga060 | U | Visière, pour plaque de rue encastrée antivandalisme. (matériau) | 1 | 971.22 | 971.220 |
| mt40pgk010a | U | Kit d'interphone, pour logement individuel, composé de plaque de rue antivandalisme avec bouton-poussoir d'appel, boîte à encastrer, source d'alimentation et téléphone avec bouton de commande pour ouvre-portes. (matériau) | 1 | 9829.85 | 9829.850 |
| mt40pga050a | U | Ouvre-portes électrique de courant alternatif. (matériau) | 1 | 1238.87 | 1238.870 |
| mo003 | h | Compagnon professionnel III/CP2 électricien. (main-d'œuvre) | 2.914 | 276.07 | 804.468 |
| mo102 | h | Ouvrier professionnel II/OP électricien. (main-d'œuvre) | 2.914 | 200.43 | 584.053 |
| % | % | Frais de chantier des unités d'ouvrage | 2 % | 14633.361 | 292.667 |
|  |  | Coûts directs |  |  | 14926.028 |

Déchets:
- pose: mt35aia010b; facteur de déchet 0.0275
- pose: mt40pea030c Câble parallèle constitué de conducteurs de cuivre de 2x1,0 mm²; facteur de déchet 0.0165169
- pose: mt40pga010 Câble constitué de conducteurs de cuivre flexible de 8x0,22 mm², avec isolation en PVC et gaine extérieure en PVC blanc; facteur de déchet 0.0164968

## Ressources

**mt35aia010b** m Tube souple en PVC
Données techniques: Coût énergétique 15.501 MJ; Émission de CO2 0.770 kg; Code CED 17 02 03; Masse de l'élément 0.16 kg; Volume 0.000267 m3

**mt40pea030c** m Câble parallèle constitué de conducteurs de cuivre de 2x1,0 mm²
Données techniques: Coût énergétique 0.691 MJ; Émission de CO2 0.068 kg; Code CED 17 04 11; Masse de l'élément 0.0178 kg; Volume 0.000012 m3
Déchets:
- emballage: re150101 Emballages en papier et en carton. (composant de déchet); quantité 0.065 kg; Code CED 15 01 01; Masse de l'élément 1 kg; Volume 0.001333 m3

**mt40pga010** m Câble constitué de conducteurs de cuivre flexible de 8x0,22 mm², avec isolation en PVC et gaine extérieure en PVC blanc
Données techniques: Coût énergétique 0.614 MJ; Émission de CO2 0.066 kg; Code CED 17 04 11; Masse de l'élément 0.0157 kg; Volume 0.00001 m3
Déchets:
- emballage: re150101 Emballages en papier et en carton; quantité 0.065 kg

**mt40pga060** U Visière, pour plaque de rue encastrée antivandalisme
Données techniques: Coût énergétique 0.133 MJ; Émission de CO2 0.210 kg
Déchets:
- emballage: re150101 Emballages en papier et en carton; quantité 0.247 kg

**mt40pgk010a** U Kit d'interphone
Données techniques: Coût énergétique 140.438 MJ; Émission de CO2 7.118 kg
Déchets:
- emballage: re150101 Emballages en papier et en carton; quantité 0.247 kg

**mt40pga050a** U Ouvre-portes électrique de courant alternatif
Données techniques: Coût énergétique 2.890 MJ; Émission de CO2 0.209 kg
Déchets:
- emballage: re150101 Emballages en papier et en carton; quantité 0.072 kg
